# Flachdach
Angebotsaufforderung (GAEB 90, DA83)
Währung: EUR
Auftraggeber: Covivio Quadriga 47. GmbH

## Zusätzlicher Text
DECKBLATT (AUSSCHREIBUNG)

Allgemeines

Bauvorhaben:
Wiener Str. 38_39 in Berlin Kreuzberg
Sanierung Dachflächen und Installation einer Photovoltakanlage

Bauherr:
Covivio Quadriga 47. GmbH

Bauort:
Berlin, Wiener Str. 38,39

Entwurfsverfasser:
IBG Ingenieur- und Architekturbüro Bozkurt Gerl Partnergesellschaft,
Wilhelmplatz 3, 14109 Berlin
Fon: 030- 86 200 1-3, Fax: 030- 86 200 1-55, E-Mail:
info@ibg-bozkurt-gerl.de

Ausführung und Abgabe
Ausführungsbeginn: 26.08.2024
Ausführungsende: 15.12.2024
Abgabetermin:
Abgabeort:
Bindefrist:
Vergabeverfahren:

## Zusätzlicher Text
Sicherheits- und Baustelleneinrichtung

Globale Angaben zum Bauvorhaben

Mitgeltende Normen und Regeln

Allgemeines

Es gelten die Allgemeinen Technischen Vertragsbedingungen ATV sämtlicher
Gewerke ohne die Gewerke Gerüstarbeiten, Wasserhaltungsarbeiten,
Schalungsarbeiten, Verbau- und Rammarbeiten, mit Berücksichtigung der
zum Vertragsschluss gültigen Fassung einschl. der Änderungen
entsprechender Normen und Regeln, Berichtigungen und Beiblätter.

Soweit in der Leistungsbeschreibung auf Technische Spezifikationen, z.
B. nationale Normen, mit denen Europäische Normen umgesetzt werden,
europäische technische Zulassungen, gemeinsame technische
Spezifikationen, internationale Normen, Bezug genommen wird, werden auch
ohne den ausdrücklichen Zusatz: ?oder gleichwertig?, immer gleichwertige
Technische Spezifikationen in Bezug genommen.

DIN 18920
Vegetationstechnik im Landschaftsbau - Schutz von Bäumen,
Pflanzenbeständen und Vegetationsflächen bei Baumaßnahmen

DIN EN 12352
Anlagen zur Verkehrssteuerung; Warn- und Sicherheitsleuchten

DIN EN 61439-5; VDE 0660-600-5
Niederspannung-Schaltgerätekombinationen - Teil 5:
Schaltgerätekombinationen in öffentlichen Energieverteilungsnetzen

Technische Baubestimmungen; Baustelleneinrichtungen; Sicherheitsregeln
für die Einrichtung und den Betrieb auf Baustellen (BaustelleneinrVV HA)

Richtlinien für die Sicherung von Arbeitsstellen an Straßen (RSA)

Angaben zu Stoffen und Bauteilen

Baustromverteiler müssen mindestens der Schutzart IP 43, die ggf. dazu
gehörenden Messeinrichtungen IP 54 entsprechen

Angaben zur Ausführung

Allgemeines

Baustelleneinrichtung auf Grasnarbe oder Humus ist nicht gestattet. Die
Kronen- und Wurzelbereiche von Bäumen sind frei zu halten. Das gilt auch
für Materiallagerungen.

Vorhandene Grenzsteine und Vermessungsmarkierungen sind mit Beginn der
Arbeiten im Zuge der Baustelleneinrichtung bis zum Räumen der
Baustelleneinrichtung zu sichern.

Vor Beginn der Arbeiten hat sich der Auftragnehmer über den Verlauf von
Leitungen, Kabel usw. (unter- und überirdisch) zu informieren.
Notwendige Umlegungen sind rechtzeitig vom Auftragnehmer zu beantragen.
Baustellen- und endgültige Anschlüsse müssen grundsätzlich zugänglich
bleiben und geschützt werden. Im Zweifel ist vom Auftragnehmer an den
Auftraggeber ein Hinweis zu geben, erforderlichenfalls ist eine
Festlegung zu treffen.

Werden durch die Baustelleneinrichtung Rechte Dritter - insbesondere von
Nachbarn - für die Dauer der Bauarbeiten oder vorübergehend und
kurzfristig beeinträchtigt, ist der Bauherr oder die Bauleitung
unverzüglich zu informieren. Das gilt auch im Zweifel über das Vorliegen
von Rechten oder bei zu vermutenden Beeinträchtigungen bzw. bei
Beschädigung vorhandener Bauwerke oder Bauteile.

Der Auftragnehmer ist verpflichtet, die erforderlichen Maßnahmen zum
Schutz vor Winterschäden zu treffen. Dazu gehört auch die ggf.
erforderliche Kontrolle der Baustelle, insbesondere der Schutz der
Messeinrichtungen unabhängig von deren Rechtsträgerschaft.

Beim Abbau der Baustelleneinrichtung ist zu beachten:

Werden öffentliche Flächen über das vorgesehene Maß hinaus (zeitlich
oder räumlich) auf Veranlassung des Auftragnehmers in Anspruch genommen,
hat dieser die entsprechende Abstimmung mit den Behörden vorzunehmen
(z.B. Sondernutzungserlaubnis nach StVO) und die erhöhten Gebühren zu
tragen

Verkehrssicherung

Ist der Auftragnehmer mit der Verkehrssicherung der Baustelle
beauftragt, so gehört dazu auch die laufende Kontrolle der
Sicherungseinrichtungen. Die zeitlichen Abstände der Kontrollen richten
sich nach den örtlichen Gegebenheiten.

Sonstige Angaben

Der Auftragnehmer hat dafür Sorge zu tragen, dass während der Ausführung
seiner Leistungen immer mindestens ein fließend deutsch sprechender
Mitarbeiter seiner Firma auf der Baustelle anwesend ist.

Zu den auf der Baustelle vorzuhaltenden Ausführungsunterlagen zählt
neben den Ausführungsplänen auch eine Ausfertigung dieser
Leistungsbeschreibung.

## Zusätzlicher Text
Dachabdichtungsarbeiten

4. Mitgeltende Normen und Regeln

4.1. Allgemeines

Es gelten die Allgemeinen Technischen Vertragsbedingungen ATV DIN 18338
mit Berücksichtigung der zum Vertragsschluss gültigen Fassung einschl.
der Änderungen entsprechender Normen und Regeln, Berichtigungen und
Beiblätter.

Soweit in der Leistungsbeschreibung auf Technische Spezifikationen, z.
B. nationale Normen, mit denen Europäische Normen umgesetzt werden,
europäische technische Zulassungen, gemeinsame technische
Spezifikationen, internationale Normen, Bezug genommen wird, werden auch
ohne den ausdrücklichen Zusatz: ?oder gleichwertig?, immer gleichwertige
Technische Spezifikationen in Bezug genommen.

DIN 4102
Normenreihe: Brandverhalten von Baustoffen und Bauteilen

DIN 4108-3
Wärmeschutz und Energie-Einsparung in Gebäuden - Teil 3: Klimabedingter
Feuchteschutz; Anforderungen, Berechnungsverfahren und Hinweise für
Planung und Ausführung

DIN 4109
Schallschutz im Hochbau, Anforderungen und Nachweise

DIN 4109-1
Norm-Entwurf: Schallschutz im Hochbau - Teil 1: Anforderungen

DIN 4109-11
Norm-Entwurf: Schallschutz im Hochbau - Teil 11: Nachweis des
Schallschutzes - Güte- und Eignungsprüfung

DIN 14094-2
Feuerwehrwesen - Notleiteranlagen - Teil 2: Rettungswege auf flachen und
geneigten Dächern

DIN 68365
Schnittholz für Zimmererarbeiten - Sortierung nach dem Aussehen -
Nadelholz

DIN 68800-3
Holzschutz; vorbeugender chemischer Holzschutz

DIN EN 546
Normenreihe Teil 1 bis 4: Aluminium und Aluminiumlegierungen - Folien

DIN EN 826
Wärmedämmstoffe für das Bauwesen - Bestimmung des Verhaltens bei
Druckbeanspruchung

DIN EN 1253-1
Abläufe für Gebäude - Teil 1: Anforderungen

DIN EN 1253-2
Abläufe für Gebäude - Teil 2: Prüfverfahren

DIN EN 1253-3
Abläufe für Gebäude - Teil 3: Güteüberwachung

DIN EN 10088-1
Nichtrostende Stähle - Teil 1: Verzeichnis der nichtrostenden Stähle

DIN EN 10088-2
Nichtrostende Stähle - Teil 2: Technische Lieferbedingungen für Blech
und Band aus korrosionsbeständigen Stählen für allgemeine Verwendung

DIN EN 10088-3
Nichtrostende Stähle - Teil 3: Technische Lieferbedingungen für
Halbzeug, Stäbe, Walzdraht, gezogenen Draht, Profile und
Blankstahlerzeugnisse aus korrosionsbeständigen Stählen für allgemeine
Verwendung

DIN EN 13707
Abdichtungsbahnen - Bitumenbahnen mit Trägereinlage für Dachabdichtungen
- Definitionen und Eigenschaften

VDI 2719
Schalldämmung von Fenstern und deren Zusatzeinrichtungen

AGI-B10
Industriedächer: Leitlinien für Planung und Ausführung von Dächern mit
Abdichtungen auf Tragschalen aus Stahltrapezprofiltafeln - Porenbeton -
Stahlbeton
Herausgeber: Arbeitsgemeinschaft Industriebau e.V. (AGI)

AGI-B12
Industriedächer: Leitlinien für Planung und Ausführung - Mehrschalige
nicht belüftete Metallprofil-Systemkonstruktionen
Herausgeber: Arbeitsgemeinschaft Industriebau (AGI)

BG Bau Fachinfo Prävention
Umgang mit Mineralwolle-Dämmstoffen

FLL
Richtlinie Dachbegrünungen
Herausgeber: Forschungsgesellschaft Landschaftsentwicklung
Landschaftsbau e.V.

IVD-Merkblatt Nr. 14:
Dichtstoffe und Schimmelpilzbefall
Herausgeber: Industrieverband Dichtstoffe e.V. (IVD)

vdd Technische Regeln
Technische Regeln für die Planung und Ausführung von Abdichtungen mit
Polymerbitumen- und Bitumenbahnen
Herausgeber: vdd-Industrieverband Bitumen- Dach- und Dichtungsbahnen
e.V.

VdS 2008
Feuergefährliche Arbeiten; Richtlinien für den Brandschutz
Herausgeber: VdS Schadenverhütung, Köln

VdS 2021
Brandschutz bei Bauarbeiten; Merkblatt zur Schadenverhütung
Herausgeber: VdS Schadenverhütung, Köln

VdS 2216
Brandschutzmaßnahmen für Dächer; Merkblatt für die Planung und
Ausführung
Herausgeber: VdS Schadenverhütung, Köln

ZVDH-Fachregel
Fachregel für Dächer mit Abdichtungen - Flachdachrichtlinien
Herausgeber: Zentralverband des Deutschen Dachdeckerhandwerks e.V.

ZVDH-Fachregel
Fachregel für Metallarbeiten im Dachdeckerhandwerk
Herausgeber: Zentralverband des Deutschen Dachdeckerhandwerks e.V.

ZVDH-Fachregel
Blei im Bauwesen, Teil 1: Technische Regeln
Herausgeber: Zentralverband des Deutschen Dachdeckerhandwerks e.V.

ZVDH-Merkblatt
Äußerer Blitzschutz an Dach und Wand
Herausgeber: Zentralverband des Deutschen Dachdeckerhandwerks e.V.

ZVDH-Merkblatt
Merkblatt Solartechnik an Dach und Wand
Herausgeber: Zentralverband des Deutschen Dachdeckerhandwerks e.V.

7. Angaben zur Ausführung

7.1. Allgemeines

Das Lagern von Druckgasflaschen in Kellerräumen, Treppenhäusern,
Durchgängen und Durchfahrten ist untersagt. Bei Arbeiten mit brennbaren
Gasen muss ein Feuerlöscher, tragbar, nach DIN EN 3 vorhanden sein

Gegen Verschmutzungen und Beschädigungen anderer Bauteile sowie zur
Verhinderung von Personen-Gefährdungen sind vom Auftragnehmer der
Verkehrssitte entsprechende und zumutbare Vorkehrungen zu treffen
(Abdeckungen, Hinweisschilder, Absperrungen, Sicherheitsposten u. dgl.).

Bei der Verarbeitung von Schweißbahnen sowie sonstigen Arbeiten mit
offener Flamme in der Nähe von brennbaren Materialien, auch
Dichtungsbahnen unter Eindeckungen, ist ein Feuerlöscher in Bereitschaft
zu halten.

Der Arbeitsablauf ist so einzurichten, dass bei Arbeitsunterbrechung
offene Kanten des Abdichtungsaufbaus gegen das Eindringen von
Niederschlägen geschützt sind, ggf. sind sie abzukleben und bei
Weiterarbeit von den Klebstreifen wieder zu befreien.

Die wasserführende Schicht muss grundsätzlich Gefälle zu den Einläufen
haben. Werden vor oder bei der Ausführung diesbezügliche Probleme
erkennbar, ist die Bauleitung zu informieren und mit ihr gemeinsam eine
Lösung der Probleme zu suchen. Dies gilt insbesondere auch bei der
Sanierung vorhandener Dachflächen

Bevor Abdichtungen durch weitere Arbeiten, z.B. durch Bekiesung,
Begrünung, verdeckt werden, muss die Leistung durch den Auftraggeber
abgenommen werden. Die Bauleitung ist entsprechend frühzeitig zu
informieren.

7.2. Dämmungen

Randbohlen müssen 1 cm dünner als die vorgesehene Dämmschicht sein.

Dampfbremsen und Dampfsperren sind konvektionsdicht zu verlegen. Sie
dürfen nicht lediglich mit Klammern befestigt werden; sie sind zu kleben
oder an den Befestigungsstellen mit Dichtband zu versehen. Auch für die
Befestigung an Anschlüssen und Durchdringungen sind im Regelfall
Dichtungsbänder zu verwenden. Montageschaum gilt nicht als
konvektionsdicht.

Die Dämmschichten sind an allen Anschlüssen so auszuführen, dass keine
Wärmebrücken entstehen. Im unmittelbaren Bereich von Dachabläufen sind
die Dämmschichten um ca. 20 mm leicht abzuschrägen.

Schaumglasplatten sind entsprechend der Konstruktion der Deckenplatte
nach den Verarbeitungsrichtlinien des Herstellers zu verlegen. Dabei
dürfen die von den Herstellern vorgeschriebenen Verbrauchsmengen von
Heißbitumen zum Verkleben der Platten nicht unterschritten werden.

Soweit lieferbar sind Dämmplatten mit Stufenfalz zu verlegen,
anderenfalls soll eine doppellagige Verlegung mit versetzten Stößen

Mechanische Befestigungen auf Spannbetonbauteilen dürfen ausschließlich
nach vorheriger Abstimmung mit und Genehmigung durch die Bauleitung
erfolgen.erfolgen.

Voranstriche auf Trapezblechen dürfen nicht in die Dachkonstruktion
gelangen.

7.4. Sanierung

Vorhandene Blasen und Falten sind aufzuschneiden. Risse sind mit
Schleppstreifen zu überdecken. Anschließend kann unter Beachtung der
zulässigen Belastung und Ausschluss eingedrungener Feuchtigkeit eine
neue Abdichtung aufgebracht werden.

Im Zweifel ist zwischen alter und neuer Dichtung eine
Dampfdruckausgleichsschicht oder eine Zusatzdämmung mit entsprechender
Funktionalität einzubringen.

7.5. Dachfenster, Lichtkuppeln, Dachausstiege

Anschlüsse von Dampfsperren und Unterspannungen sind gemäß den
Herstellerrichtlinien auszuführen.

Der Einbau von Wechseln im Dachverband ist in den Bauplänen nur betreffs
der Lage der Fenster dargestellt. Die genauen Maße sind entsprechend dem
angebotenen Fabrikat und der erforderlichen Brüstungshöhe vom
Auftragnehmer festzulegen.

Die Maße für Wechsel sind dem Auftraggeber mitzuteilen, wenn die Wechsel
nicht selbst vom Auftragnehmer eingebaut werden.

Werden die Fenster einschließlich Futter ausgeschrieben, sind
typenspezifische Futter des Fensterherstellers einzubauen, sofern der
Hersteller solche anbietet.

Wenn im Leistungstext nichts anderes vorgegeben wird, gilt die
Schallschutzklasse 2 nach VDI 2719.

7.6. Verkehrssicherung

Ist der Auftragnehmer mit der Verkehrssicherung der Baustelle
beauftragt, so gehört dazu auch die laufende Kontrolle der
Sicherungseinrichtungen. Die zeitlichen Abstände der Kontrollen richten
sich nach den örtlichen Gegebenheiten.

9. Sonstige Angaben

Der Auftragnehmer hat dafür Sorge zu tragen, dass während der Ausführung
seiner Leistungen immer mindestens ein fließend deutsch sprechender
Mitarbeiter seiner Firma auf der Baustelle anwesend ist.

Zu den auf der Baustelle vorzuhaltenden Ausführungsunterlagen zählt
neben den Ausführungsplänen auch eine Ausfertigung dieser
Leistungsbeschreibung.

## Zusätzlicher Text
Klempnerarbeiten

4. Mitgeltende Normen und Regeln

4.1. Allgemeines

Es gelten die Allgemeinen Technischen Vertragsbedingungen ATV DIN 18339
mit Berücksichtigung der zum Vertragsschluss gültigen Fassung einschl.
der Änderungen entsprechender Normen und Regeln, Berichtigungen und
Beiblätter.

Soweit in der Leistungsbeschreibung auf Technische Spezifikationen, z.
B. nationale Normen, mit denen Europäische Normen umgesetzt werden,
europäische technische Zulassungen, gemeinsame technische
Spezifikationen, internationale Normen, Bezug genommen wird, werden auch
ohne den ausdrücklichen Zusatz: ?oder gleichwertig?, immer gleichwertige
Technische Spezifikationen in Bezug genommen.

DIN 68365
Schnittholz für Zimmererarbeiten - Sortierung nach dem Aussehen -
Nadelholz

DIN 68800-3
Holzschutz - Teil 3: Vorbeugender Schutz von Holz mit Holzschutzmitteln

DIN EN 546
Normenreihe Teil 1 bis 4: Aluminium und Aluminiumlegierungen - Folien

DIN EN 826
Wärmedämmstoffe für das Bauwesen - Bestimmung des Verhaltens bei
Druckbeanspruchung

DIN EN 1172
Kupfer- und Kupferlegierungen - Bleche und Bänder für das Bauwesen

DIN EN 1396
Aluminium und Aluminiumlegierungen - Bandbeschichtete Bleche und Bänder
für allgemeine Anwendungen - Spezifikationen

DIN EN 10088-1
Nichtrostende Stähle - Teil 1: Verzeichnis der nichtrostenden Stähle

DIN EN 10088-3
Nichtrostende Stähle - Teil 3: Technische Lieferbedingungen für
Halbzeug, Stäbe, Walzdraht, gezogenen Draht, Profile und
Blankstahlerzeugnisse aus korrosionsbeständigen Stählen für allgemeine
Verwendung

DIN EN 10346
Kontinuierlich schmelztauchveredelte Flacherzeugnisse aus Stahl -
Technische Lieferbedingungen

DIN EN ISO 4042
Verbindungselemente - Galvanische Überzüge

DIN EN ISO 17672
Hartlöten - Lote

MB 963
Merkblatt 963: Technischer Leitfaden: Dächer aus Edelstahl Rostfrei
Herausgeber: Informationsstelle Edelstahl Rostfrei

VdS 2021
Baustellen
Herausgeber: VdS Schadenverhütung, Köln

VdS 2216
Brandschutzmaßnahmen für Dächer; Merkblatt für die Planung und
Ausführung
Herausgeber: VdS Schadenverhütung, Köln

Zinkberatung
Titanzink im Bauwesen
Herausgeber: Zinkberatung Ingenieurdienste GmbH, Düsseldorf

ZSHK-Merkblatt T16
Merkblatt Bekleidungen von Oberflächen an Schornsteinen und Abgasanlagen
in Klempnertechnik
Herausgeber: Zentralverband Sanitär Heizung Klima

ZSHK-Merkblatt T17
Merkblatt Fugendichtungen in der Klempnertechnik
Herausgeber: Zentralverband Sanitär Heizung Klima

ZSHK-Merkblatt T19
Merkblatt Belüftete und nicht belüftete Metalldächer aus industriell
vorgefertigten Klemm-/Falzprofilen
Herausgeber: Zentralverband Sanitär Heizung Klima

ZSHK-Merkblatt T46
Merkblatt Turm- und Tafeldeckung in Klempnertechnik
Herausgeber: Zentralverband Sanitär Heizung Klima

ZSHK-Merkblatt T75
Merkblatt Metalldachdeckung aus nicht rostendem Stahl -
rollennahtgeschweiß
Herausgeber: Zentralverband Sanitär Heizung Klima

ZSHK-Merkblatt T76
Merkblatt Kleben in der Klempnertechnik
Herausgeber: Zentralverband Sanitär Heizung Klima

ZSHK-Richtlinien
Richtlinien für die Ausführung von Klempnerarbeiten an Dach und Fassade
(Klempnerfachregeln)
Herausgeber: Zentralverband Sanitär Heizung Klima

ZVDH-Fachregel
Fachregel für Dächer mit Abdichtungen - Flachdachrichtlinien
Herausgeber: Zentralverband des Deutschen Dachdeckerhandwerks e.V.

ZVDH-Fachregel
Fachregel für Metallarbeiten im Dachdeckerhandwerk
Herausgeber: Zentralverband des Deutschen Dachdeckerhandwerks e.V.

ZVDH-Fachregel
Blei im Bauwesen, Teil 1: Technische Regeln
Herausgeber: Zentralverband des Deutschen Dachdeckerhandwerks e.V.

ZVDH-Merkblatt
Äußerer Blitzschutz an Dach und Wand
Herausgeber: Zentralverband des Deutschen Dachdeckerhandwerks e.V.

ZVDH-Merkblatt
Merkblatt Solartechnik an Dach und Wand
Herausgeber: Zentralverband des Deutschen Dachdeckerhandwerks e.V.

7. Angaben zur Ausführung

7.1. Allgemeines

Das Lagern von Druckgasflaschen in Kellerräumen, Treppenhäusern,
Durchgängen und Durchfahrten ist untersagt. Bei Arbeiten mit brennbaren
Gasen muss ein Feuerlöscher, tragbar, nach DIN EN 3 vorhanden sein

Späne vom Bohren und Fräsen sowie Reste von Schleifstaub sind sofort von
den bearbeiteten Teilen zu entfernen.

Gegen Verschmutzungen und Beschädigungen anderer Bauteile sowie zur
Verhinderung von Personen-Gefährdungen sind vom Auftragnehmer der
Verkehrssitte entsprechende und zumutbare Vorkehrungen zu treffen
(Abdeckungen, Hinweisschilder, Absperrungen, Sicherheitsposten u. dgl.).

Bei der Verarbeitung von Schweißbahnen sowie sonstigen Arbeiten mit
offener Flamme in der Nähe von brennbaren Materialien, auch
Dichtungsbahnen unter Eindeckungen, ist ein Feuerlöscher in Bereitschaft
zu halten.

Freie Kanten von Blechen ab 1 mm Dicke sind zu entgraten.

Attikaabdeckungen sollen ein Gefälle nach innen von ca. 10 % erhalten.

Bei Abdeckungen aus Kupferblech muss zur Vermeidung von Ablaufspuren der
Überstand der Tropfkante entgegen Abschnitt 3.4.3 DIN 18339 mindestens
40 mm betragen.

Bei Gefahr von Bitumenkorrosion sind Blechteile vorsorglich zu
beschichten.

Bei Blenden sind die Einzelgrößen von Blechtafeln in Abhängigkeit von
der Dicke so zu wählen, dass Beulenbildung vermieden wird. Sollen
deshalb Sicken ausgebildet werden, sind diese zuvor mit der Bauleitung
abzustimmen.

Wandanschluss- oder Überhangstreifen sind in Sichtmauerwerk mindestens 2
cm tief einzulassen und elastisch zu verfugen. In anderen Fällen sind
Überhangstreifen mit Dichtschnur und elastischer Verfugung anzubringen.

Der Bewegungsfugenausgleich bei innenliegenden Rinnen darf nicht durch
eine Schiebenaht, sondern muss durch einen wasserführenden Ausgleich
erfolgen.

Bei Dächern ohne Schneefanggitter sind Rinnenhalter der
Tragfähigkeitsklasse H zu verwenden.

Anzahl und Abstände der direkten oder indirekten Befestigungspunkte für
Bleche sind unter besonderer Beachtung der Windsogkräfte und der
Belastung durch Eis auszuwählen.

Die gegebenenfalls erforderliche zusätzliche Abdichtung von Längsfalzen
bei Dachdeckungen ist mit stoßfrei eingelegten Dichtungsbändern
auszuführen.

7.2. Verkehrssicherung

Ist der Auftragnehmer mit der Verkehrssicherung der Baustelle
beauftragt, so gehört dazu auch die laufende Kontrolle der
Sicherungseinrichtungen. Die zeitlichen Abstände der Kontrollen richten
sich nach den örtlichen Gegebenheiten.

9. Sonstige Angaben

Der Auftragnehmer hat dafür Sorge zu tragen, dass während der Ausführung
seiner Leistungen immer mindestens ein fließend deutsch sprechender
Mitarbeiter seiner Firma auf der Baustelle anwesend ist.

Zu den auf der Baustelle vorzuhaltenden Ausführungsunterlagen zählt
neben den Ausführungsplänen auch eine Ausfertigung dieser
Leistungsbeschreibung.

## Dachabdichtungsarbeiten und Klempnerarbe
Datum: 03.07.24

*Hinweis*
A) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Bauvorhaben: Flachdachsanierung
Grundstücksangaben
Wiener Straße 38/39 in 10999 Berlin- Kreuzberg
Gemarkung: Kreuzberg, Flur: 1, Flurstück: 4236
Art des Gebäudes: Hochhaus, die
Musterhochhausrichtlinie ist bei der Bauauführung zu
beachten

Luftansicht Wienerstraße 38/39

Die Liegenschaft befindet sich in Berlin - Kreuzberg
und wird über Wiener Straße erschlossen.

Es handelt sich um ein 11-geschossiges Wohnhochhaus mit
Tiefgarage aus dem Baujahr 1974. Die Einheiten werden
über zwei Treppenhäuser und zwei Aufzüge erschlossen.
Der Zugang zum Hof erfolgt über die Haupteingänge an
der Wiener Straße.

Das Gebäude ist unterkellert mit Tiefgarage und verfügt
über ein Erdgeschoss und 10 Obergeschosse. Es handelt
sich um Massivbauweise. Das Wohngebäude wurde massiv in
Stahlbetonbauweise errichtet; das Dach als Flachdach
mit einer Kiesschüttung ursprünglich ausgeführt.
Aufgrund von Leckagen muss die Dachabdichtung inklusive
der Dammschichten vollständig bis zur Rohdecke erneuert
werden.

Die beantragten Baumaßnahmen umfassen eine komplette
Dachsanierung des Wohngebäudes, die Erhöhung der Attika
und Brandwand sowie eine Photovoltaikanlage
nachträglich auf dem Dach. Im Einzelnen lassen sich die
Maßnahmen wie folgt beschreiben:

Dächer (Flachdach über 10. Obergeschoss)

Abriss- und Rückbauarbeiten des vorhandenen
Dachaufbaus, bestehend aus mehrlagiger
Bitumenabdichtung, Dämmschichten, Dampfsperren
Demontage aller Dachaufbauten
Demontage sämtlicher Blechteile wie
Brandwandabdeckungen, Wandanschlüsse,
Schornsteineinfassungen, Traufbleche,
Dachrandabschlüsse, Entlüftungsrohre sowie
Dachentwässerung
Herstellen eines neuen Dachaufbaus auf vorbereitetem
Untergrund, bestehend aus Voranstrich, Abdichtung nach
DIN 52128 aus Bitumenbahn, Gefällewärmedämmung, nicht
brennbar, WLG 040, 180 mm i. M., Abdichtung nach DIN
52128 aus Bitumenbahn zweilagig, und Kies 50 mm.
Herstellen einer Attika (ca. 25 cm über Attika Bestand)
Herstellen einer Brandwand (30 cm über Dachhaut)
Diverse Klempnerarbeiten an Dachflächen, Herstellen von
An- und Abschlüssen und Attika- und
Brandwandabdeckungen
Nachrüstung einer Absturzsicherung am Flachdach
(Sekuranten)
Installation einer PV-Anlage gemäß Solarenergiegesetz
Berlin

Der neue Dachaufbau entspricht der
Musterhochhausrichtlinie.

Aufgrund des GEG müssen die Dachflächen mit einer
stärkeren Dämmschicht ertüchtigt werden. Es werden hier
die Mindestabforderungen an das GEG erfüllt, aber nicht
unterschritten. Der Dachdecke erreicht nach Sanierung
einen U-Wert von 0,20 W/m2K (siehe Bauteilnachweis).

Aus dieser notwendigen Erhöhung resultiert die Erhöhung
der Dachfläche, der Attika und der Brandwände.

Gemäß Solarenergiegesetz müssen 30 % der
Nettodachfläche mit einer PV-Anlage belegt werden. Die
Anforderungen werden erfüllt (siehe Nachweis PV-
Anlagenfläche).

Die vorhanden Lüftungsanlagen und Blitzschutzanlage
werden im Bestand belassen. Gegebenenfalls
erforderliche Erweiterung der Blitzschutzanlage
aufgrund der Installation der PV-Anlage werden
umgesetzt.

Die OK Dach Hauptdach ca. 31 m, OK Fahrstuhlüberfahrt
ca. 34 m

Bauseits wird ein 500 Kg Lastenaufzug für den
Materialtransport zur Verfügung gestellt.

Die Hof- und Straßenfassade wird vollständig
eingerüstet. An den Giebelseiten werden
Abstursicherungen realisiert.

### Los 1 Baustelleneinrichtung

**1.10 Baustelleneinrichtung für die Leistungen des AN**
Einrichten, Vorhalten, Unterhalten und Räumen der
Baustelle für die im nachfolgenen Leistungsverzeichnis beschriebenen Arbeiten.

Die Baustelleneinrichtung beinhaltet insbesondere
alle erforderlichen Bauzäune sowie Absperrungen
zur Verkehrssicherung, Förder- und Transportanlagen, Geräte, Werkzeuge, Mannschaftsunterkünfte,
Lagerräume, Zufahrten, Toiletten, Wasser- und
E-Zuleitungen zu den Verbraucherstellen, Schutz
vor Unfallgefahren, Witterungseinflüssen sowie
Diebstahl von Arbeitsgerät.

Vorhaltezeit: für die dauer der Arbeiten
Menge: 1,000 paus

**1.20 Kostenübernahme für Flächenanmietungen**
*** Bedarfsposition ohne GB
Übernahme aller Kosten und Gebühren
für die Anmietung von öffentlichem Straßenland in
ausreichender Größe für die Gestellung der
erforderlichen Baustelleneinrichtung
Menge: 1,000 psch

**1.30 Baustromversorgung**
Für die Baustromversorgung einen Zwischenzähler
liefern, montieren und vorhalten

Die Abrechnung der Stromkosten erfolgt mit dem
Bauherrn. (Stromlieferungsvertrag über AG)
Der Zählerstand ist vor Beginn der Arbeiten schriftlich
festzuhalten.
Die Installation des Zwischenzählers ist mit dem
Bauherrn abzustimmen.
Menge: 1,000 Stck

**1.40 Bauwasserversorgung**
*** Bedarfsposition ohne GB
Für die Bauwasserversorgung einen Zwischenzähler
liefern, montieren und vorhalten. Zählerstand
protokollieren
Menge: 1,000 Stck

### Los 2 Dachabdichtungsarbeiten

#### Hauptabschnitt 2.1 Abriss- und Rückbauarbeiten

**2.1.10 Blitzableiter umsetzen, Flachdach**
Blitzableiter, inkl. Befestigungen auf Flachdach
mehrfach zur Durchführung der im LV beschribenen
Arbeiten umsetzen
Menge: 200,000 m
Zuordnung: 494

**2.1.20 Blitzableiter entfernen, Flachdach**
*** Bedarfsposition ohne GB
Blitzableiter, inkl. Befestigungen auf Flachdach
demontieren und entsorgen.
Menge: 200,000 m
Zuordnung: 494

**2.1.30 Dachabdichtung, Dämmung und Dampfsperre entfernen, 2-lagig**
Dachabdichtung auf Bitumenbasis, einschl. Wärmedämmung
und Dampfsperre rückstandsfrei entfernen; Bauschutt
entsorgen. Die Tagesleistung gegen Wassereintritt
sichern.
Anzahl Abdichtungslagen  :  2
Befestigung  :  geschweißt, verklebt
Art der Dämmung  :  EPS, verklebt
Dämmdicke  :  200 mm
Zustand Dämmung  :  feucht
Dampfsperre  :  bituminös, verklebt
Gebäudehöhe  :  30 m
Menge: 130,000 m2
Zuordnung: 395

**2.1.40 Dachdichtung, Kunststoffbahn entfernen**
Dachabdichtung aus Kunststoffbahnen, einlagig,
rückstandsfrei entfernen inklusive mechanischer
Befesitigung; Bauschutt fachgerecht entsorgen.
Kunststoffbahn  :  .....
Befestigung: mechanisch
Menge: 708,000 m2
Zuordnung: 394

**2.1.50 Wärmedämmung aus Mineralwollplatten, entfernen**
Dämmung aufnehmen und entfernen; Bauschutt fachgerecht
entsorgen.
Art der Dämmung  :  Wärmedämmung aus
Mineralwollplatten
Dämmstärke  :  ca. 40 mm
Befestigung  :  lose verlegt
Art der Dämmung  :  Mineralwolle
Zustand Dämmung  :  feucht
Gebäudehöhe  :  30-33m
Menge: 708,000 m2
Zuordnung: 394

**2.1.60 Zulage zur Vorposition (KMF)**
Zulage zur Vorposition (MW-Dämmung)
für den Abbruch und Entsorgung, gemäß beigefügter
Schadstoffanalyse.
Dies beeinhaltet alle erforderlichen Leistungen wie
Schutzmaßnahmen, Herrichten von Schwarz-Weiß-Bereichen,
Entsorgungskosten etc.
Menge: 708,000 m2

**2.1.70 Dämmung mit Beschieferung entfernen, PU1-lagig**
Dämmung aufnehmen und entfernen; Bauschutt fachgerecht
entsorgen.
Art der Dämmung  :  PU Schaum geklebt, beschiefert
Dämmstärke  :  ca. 50 mm im Mittel
Zustand der Dämmung: feucht
Menge: 708,000 m2
Zuordnung: 394

**2.1.80 Zulage zur Vorposition (XPS-Dämmung)**
Zulage zur Vorposition (XPS-Dämmung)
für den Abbruch und Entsorgung, gemäß beigefügter
Schadstoffanalyse.
Dies beeinhaltet alle erforderlichen Leistungen wie
Schutzmaßnahmen, Herrichten von Schwarz-Weiß-Bereichen,
Entsorgungskosten etc.
Menge: 708,000 m2

**2.1.90 Dachabdichtung, Dämmung und Dampfsperre entfernen, 3-5-lagig**
Dachabdichtung auf Bitumenbasis, einschl. Wärmedämmung
und Dampfsperre rückstandsfrei entfernen; Bauschutt
entsorgen. Die Tagesleistung gegen Wassereintritt
sichern.
Anzahl Abdichtungslagen  :  3 - 5
Befestigung  :  geschweißt, verklebt
Art der Dämmung  :  EPS, verklebt
Dämmdicke  :  60 mm
Zustand Dämmung  :  feucht
 Dampfsperre  :  bituminös, verklebt
Gebäudehöhe  :  30-33m
Menge: 708,000 m2
Zuordnung: 395

**2.1.100 Zulage Dachabdichtung entfernen, weitere Lage**
*** Bedarfsposition ohne GB
Dachabdichtung auf Bitumenbasis, rückstandsfrei
entfernen; Bauschutt entsorgen, je weitere Lage, als
Zulage
Menge: 1,000 m2
Zuordnung: 394

**2.1.110 Zulage zur Vorposition (EPS-Dämmung)**
Zulage zur Vorposition (EPS-Dämmung)
für den Abbruch und Entsorgung, gemäß beigefügter
Schadstoffanalyse.
Dies beeinhaltet alle erforderlichen Leistungen wie
Schutzmaßnahmen, Herrichten von Schwarz-Weiß-Bereichen,
Entsorgungskosten etc.
Menge: 708,000 m2

**2.1.120 Zulage zur Vorposition (Dachabdichtung mehrlagig)**
Zulage zur Vorposition (Dachabdichtung mehrlagig)
für den Abbruch und Entsorgung, gemäß beigefügter
Schadstoffanalyse.
Dies beeinhaltet alle erforderlichen Leistungen wie
Schutzmaßnahmen, Herrichten von Schwarz-Weiß-Bereichen,
Entsorgungskosten etc.
Menge: 708,000 m2

**2.1.130 Dachrandabschluss entfernen**
*** Bedarfsposition ohne GB
Dachrandabschluss inklusive mechanischer Befestigung
entfernen und fachgerecht entsorgen.
Größe  :  Abwicklung 200 mm
Werkstoff  :  Aluminium
Menge: 222,000 m
Zuordnung: 394

**2.1.140 Attikaabdeckung, Aluminium-Profil, entfernen**
Attikaabdeckung aus Aluminium-Strangpressprofil
inklusive Befestigungsmaterial demontieren und
fachgerecht entsorgen,

Abwicklung: ca. 200mm
Befestigung: mechanisch
Menge: 222,000 m
Zuordnung: 394

**2.1.150 Dachablauf entfernen**
Dachablauf entfernen und entsorgen.
Material  :  .....
Größe  :  bis DN 120
Menge: 6,000 St
Zuordnung: 394

**2.1.160 Laufwegplatten entfernen**
Laufwegplatten aus Platten aufnehmen; Bauschutt
fachgerecht entsorgen.
Material  :  Kunstoff
Plattengröße  :  ca. 80x80x1-2 cm
Menge: 55,000 m
Zuordnung: 394

**2.1.170 Untersuchung Abdichtung**
*** Bedarfsposition ohne GB
Laboranalyse zur Bestimmung des PAK-Gehaltes der zu
entsorgenden Materialien inkl. Entnahme der Probe und
Versandt.
Menge: 1,000 St
Zuordnung: 399

**2.1.180 Entlüftungsrohr entfernen**
Ent- oder Belüftungs-Dachaufsatz, mit oder ohne
Scheibe, entfernen und entsorgen.
Material  :  Zink, Kunstoff, Verzinktes Eisen
Durchmesser: bis 200
Menge: 29,000 St
Zuordnung: 394

**2.1.190 Blechteile entfernen, bis Z 500**
Bleche wie Abdeckungen, Winkelkehle, Wandanschluss,
Schornsteineinfassungen, Traufblech etc. inklusive
Verwahrungen und Besfestigungsmitteln, bis 500 mm
Zuschnitt entfernen und entsorgen.
Menge: 120,000 m

**2.1.200 Bitumenaufkantungen inkl. Verwahrschienen demontieren und entsorgen.**
Bitumenaufkantungen inkl. Verwahrschienen demontieren
und entsorgen.
Mehrlagig inkl. Eiskeil

Höhe ca 30 cm
Menge: 80,000 m

**2.1.210 Traufbohle entfernen**
*** Bedarfsposition ohne GB
Traufbohle an Flachdachtraufe bzw. auf Attika ausbauen
und entsorgen. Breite  :  120 - 160 mm Dicke  :  30
- 60 mm
Menge: 1,000 m
Zuordnung: 394

**2.1.220 Gefällebeton abbrechen, Material entsorgen.**
*** Bedarfsposition ohne GB
Gefällebeton (Schlackenbeton) auf Flachdach im
Teilbereich abbrechen, Material entsorgen, einschl.
Einschneiden der Abbruchkanten.
Betondicke : i.M. ca. 150 mm
Abbruchort: im Bereich der Dachterrasse
Menge: 1,000 m2
Zuordnung: 394

#### Hauptabschnitt 2.2 Dachdeckerarbeiten Flachdach

**2.2.10 Gefälleausgleich, Schaumglasgranulat**
*** Bedarfsposition ohne GB
Gefälleausgleich aus Schaumglasgranulat mit
Kunstharzbindemittel für Flachdachsanierung;
Nivellement und Haftverstärkung in windsoggefährdeten
Bereichen mit systemgerechtem Kleber.
Material  :  Schaumglasgranulat,
CG Wärmeleitfähigkeit  :  0,07
Druckfestigkeit  :  90 N/cm²
Raumgewicht  :  ca. 300 kg/m³
Schichtdicke  :  i.M. 35 mm
Max. Dicke  :  ca. 80 mm
Endfestigkeit  :
Angeb. Fabrikat  :  .....
Menge: 820,000 m2
Zuordnung: 395

**2.2.20 Untergrund vorbereiten**
Untergrund vorbereiten
Untergrund von allen Verunreinigungen
säubern und gesamte Fläche mit scharfem
Besen abkehren. Schutt und loses
Material vom Dach schaffen und
fachgerecht entsorgen.
Menge: 836,000 m2

**2.2.30 SOPREMA PEB VA Altdach**
SOPREMA PEB VA Altdach
SOPREMA PEB VA Altdach
Schnelltrocknender, universell
einsetzbarer Polyelastomer-Bitumenprimer
auf der Basis von recyceltem
Polymerbitumen, Lösemitteln und
haftverbessernden Zusätzen als
Haftbr_cke auf die vorhandene, trockene
und gereinigte Bitumenabdichtung
aufbringen und ablü_ften lassen.
Verbrauch: ca. 0,3 kg/m²
gewähltes Fabrikat: ...
Menge: 836,000 m2

**2.2.40 An- und Abschlü_sse als Zulage**
An- und Abschlü_sse als Zulage
SOPREMA PEB Multifunktionsschicht Det.
Vorstreichen aller An- und Abschl_sse
mit Elastomerbitumenvoranstrich bis zu
der nach den Fachregeln geforderten
Anschlusshöhe.
gewähltes Fabrikat:....
Menge: 291,000 m

**2.2.50 Dampfsperre SOPREMA Vapro vap kalt**
*** Bedarfsposition ohne GB
Dampfsperre SOPREMA Vapro vap kalt
Dampfsperre SOPREMA Vapro vap kalt
Kaltselbstklebende Dampfsperrbahn mit
variabler Längsrandausbildung
gem"á Stoffnorm DIN EN 13970
Selbstklebende Elastomerbitumen-
Dampfsperrbahn durch Abziehen der unterseitigen Schutzfolien auf ebenem und
trockenem Untergrund nach Herstellerangaben kalt verkleben.
Nähte und St"áe dicht verschweiáen.
Die Nahtü_berlappungsbreite beträgt
8 cm, optional 13 cm.
Im Bereich von An- und Abschl_ssen
vollflächig 5 cm _ber die Oberkante der
W"rmed"mmung hochfü_hren.
Gepr_fte Wasserdichtheit:
400 kPa _ber 24h.
Scherwiderstand der Fü_genaht: > 1000 N
-Dicke 3,0 mm
Oberflächenausstattung:
-Oberseite: Vlies
-Unterseite: selbstklebendes Elastomerbitumen mit abziehbarer Schutzfolie
-Trägereinlage:Aluminiumfolie/Glasgewebe
Untergrund:
Die Bahn kann aufgrund ihrer Ober- und
Unterseitenausstattung als tempor"re
Behelfsabdichtung verwendet werden.
Fabrikat: .....
Menge: 820,000 m2

**2.2.60 Dampfsperre Beton SOPRAVAP EGA 40**
Dampfsperre Beton SOPRAVAP EGA 40
Dampfsperre Beton SOPRAVAP EGA 40
Elastomerbitumen-Dampfsperrbahn
gemäß Stoffnorm DIN EN 13970
in der Fläche punkt- bzw. unterbrochen
streifenförmig auf ebenen und trockenen
Untergrund aus Stahlbeton und im Bereich
von An- und Abschlü_ssen vollflächig
nach Herstellerangaben aufschweißen,
Nähte und Stöße dicht verschweiáen.
Im Bereich von An- und Abschl_ssen
vollflächig 5 cm ü_ber die Oberkante der
Wärmedämmung hochfü_hren.
Geprü_fte Wasserdichtheit:
400 kPa ü_ber 24h.
Oberflächenausstattung:
-Oberseite: Sand
-Unterseite: PP-Folie
-Trägereinlage:
Glasgewebe/Aluminiumverbundfolie
-Dicke 4,0 mm
Die Bahn kann aufgrund ihrer Ober- und
Unterseitenausstattung als temporäre
Behelfsabdichtung verwendet werden.
Gewähltes Fabrikat: ......
Menge: 836,000 m2

**2.2.70 Hochführen Dampfsperre an aufgehende Bauteile**
Hochführen und aufschweißen der
Dampfsperre an aufgehenden Bauteilen.
Einschl. Voranstrich.
Anschlusshöhe: ca. 60 cm
Menge: 72,000 m

**2.2.80 Hochführen und aufschweißen der Dampfsperre Attika**
Hochführen und aufschweißen der
Dampfsperre bis Außenkante Attika/ Brandwand
Einschl. Voranstrich
Dachrandhöhe: bis 50 cm
Dachrandbreite: ca. 10 cm
Menge: 185,000 m

**2.2.90 Zulage zur Position 02.02.0080-0090**
Zulage zur Position 02.02.0080-0090

Dampfsperre schleifenförmig fachgerecht in Dehnfuge
einbringen Dehnfuge
Menge: 257,000 m

**2.2.100 Mineralwolle-Gefällewärmedämmung, verkl.**
Mineralwolle-Gefällewärmedämmung, verkl.
Mineralwolle-Gefällewärmedämmung, verkl.
Gefälle-Wärmedämmung aus Mineralwolle,
als Dachdämmplatten nach DIN EN 13162,
WLG 040, Druckspannung > 70 KN/m²
bei 10 % Stauchung, mit PU-Dämmstoff-
klebeschaum gegen abhebende Windlasten
ausreichend verkleben und dicht gestoáen
verlegen.

Gefällegebung: 2 %
Dicke i.M.: 150 mm
gewählter Kleber:....
Untergrung: Mineralwollflachplatte

Bezeichnungsschlüssel  gem. DIN EN 13162: MW-EN
13162-T4-DS(70,90)-CS(10)70-TR10-PL(5)800-WS-MU1
Dimensionsstabilität bei definierter Temperatur
DS(70,90) | erfüllt | DIN EN 1604

Anwendungsbereich  DAA | Außendämmung von Dach oder
Decken, Dämmung unter Abdichtungen | DIN 4108-10
Oberfläche  markiert durch einen Schriftzug
Grenzabmaße für die Dicken  T | T4 | DIN EN 823
Glimmverhalten  keine Neigung zu kontinuierlichem
Schwelen | DIN EN 16733
Brandverhalten  nichtbrennbar, A1 | DIN EN 13501-1

Nennwert der Wärmeleitfähigkeit  _D | 0,037 W/(m K)
| DIN EN 13162
Bemessungswert der Wärmeleitfähigkeit  _B | 0,038
W/(m K) | DIN 4108-4
Temperaturverhalten  Schmelzpunkt der Steinwolle >
1000 °C, Verwendung kurzzeitig ca. 250 °C | DIN 4102-17

Kurzzeitige Wasseraufnahme  WS | erfüllt | DIN EN
1609
Wasserdampfdiffusionswiderstandszahl  MU | µ = 1 |
DIN EN 12086
Druckspannung bei 10 % Stauchung  CS(10) | s10 = 70
kPa | DIN EN 826
Punktlast bei 5 mm Stauchung  PL(5) | FP = 800 N |
DIN EN 12430
Belastung des Dachs  mäßig bis stark
Zugfestigkeit senkrecht zur Plattenebene  TR | smt
= 10 kPa | DIN EN 160

gewähltes Produkt: Georock oder gleichwertig
Menge: 836,000 m2

**2.2.110 Mehr-/Minderkosten Dickenänderung MiWo**
*** Bedarfsposition ohne GB
Mehr-/Minderkosten Dicken"nderung MiWo
Mehr-/Minderkosten Dicken"nderung MiWo
Mehr-/Minderkosten pro 10 mm D"mmstoffdickenänderung bei der vorbeschriebenen
Gefälle-Wärmed"mmung aus Mineralwolle
Menge: 1,000 m2

**2.2.120 Zulage fü_r Kehl- und Gratplatten MiWo**
Zulage fü_r Kehl- und Gratplatten MiWo
Zulage fü_r Kehl- und Gratplatten MiWo
Kehl- und Gratplatten aus Mineralwolle,
als Dachd"mmplatten nach DIN EN 13162,
WLG 040, Druckspannung > 65 KN/m²
mit PU-Dämmstoffklebeschaum gegen
abhebende Windlasten ausreichend
verkleben und nach Verlegeplan dicht
gestoßen verlegen.
Die Position ist als Zulage zu den
ausgeschriebenen Gefälleplatten zu
kalkulieren !
gewählter Kleber:
Menge: 120,000 m2

**2.2.130 Dachdämmplatte**
Dachdämmplatte
Dachdämmplatte Solarrock
Wärmedämmung aus 80 mm dicken, hoch verdichteten
Steinwolle-Dachdämmplatten mit nichtbrennbarer,
anorganischer und faserverstärkter Beschichtung (Dicke
ca. 3,5 mm) f_ür den verbesserten Abtrag punktförmiger
Lasten und fü_r erhöhte Beanspruchung.

Fabrikat: Rockwool Dachdämmplatten Solarrock
nach RAL-Gü_tezeichen Nr. 388

Gü_te_berwachung: Keymark

Nennwert der Wärmeleitfähigkeit: 0,039 W/(m*K)
nach DIN EN 13162 (Steinwolle)
Bemessungswert der Wärmeleitfähigkeit: 0,040 W/(m*K)
nach DIN 4108-4 (Steinwolle)
Nichtbrennbar, A1 nach DIN EN 13501-1
Anwendung: DAA nach DIN 4108-10
Druckspannung bei 10% Stauchung:> = 80 kPa nach DIN EN
826
Punktlast bei 5 mm Stauchung:> = 1800 N nach DIN EN
12430
Zugfestigkeit senkrecht zur Plattenebene
(Abreiáfestigkeit):> = 15 kPa nach DIN EN 1607
Liefern und / auf der Dampfsperre  /
 einlagig im Verband / dicht gestoßen  fachgerecht
verlegen.
Befestigung: zusammen mit
der Dachabdichtung verklebt verlegt
In die Preise sind einzurechnen :
Baustellentransport,
Reservematerialien, Schneidarbeiten und Verschnitt
oder gleichwertig.
Angebotenes
Produkt:......................................
Menge: 836,000 m2

**2.2.140 Unterlagsbahn auf MiWo SOPRALENE Flam 30**
Unterlagsbahn auf MiWo SOPRALENE Flam 30
Unterlagsbahn auf MiWo SOPRALENE Flam 30
Modifizierte Elastomerbitumen-
Unterlagsbahn auf die ausgeschriebene
Mineralfaserwärmedämmung nach
Herstellerangaben unter Verwendung eines
Wickelkernes vollflächig aufschweiáen,
Nähte und Stöße dicht fü_gen.
Oberflächenausstattung:
-Oberseite: Kunststoff-Folie
-Unterseite: extrem klebefähiges,
modifiziertes Elastomerbitumen mit
abschweißbarer Folie
Kennzeichnung:
PYE-KTG-KSP-3,0 DU/E1
nach Anwendungsnormen DIN SPEC 20000-201
und BA PYE-KTG-KSP-3,0 nach
DIN SPEC 20000-202 sowie Stoffnormen
DIN EN 13707 und DIN EN 13969.
Technische Kennwerte:
Gepr_fte Wasserdichtheit:
500 kPa _ber 24h.
Dicke: 3,0 mm
Kaltbiegeverhalten -30øC
Wärmestandfestigkeit 100øC
Maximale Zugkraft
1000 N/50 mm längs, 1000 N/50 mm quer
Dehnung 3,5% längs, 3,5% quer
gewähltes Fabrikat: SOPRALENE Flam 30
Menge: 836,000 m2

**2.2.150 Bitumenkeil 25/25 mm**
Bitumenkeil 25/25 mm
Bitumenkeil 25/25 mm
Elastomervergü_tete, faserverstärkte und
hitzeunempfindliche Bitumenkeile,
Abmessung 25/25 mm bei An- und
Abschlussausbildungen hohlraumfrei mit
offener Flamme einbauen.
Menge: 54,000 m

**2.2.160 Randfixierung mit Befestigungsschiene**
Randfixierung mit Befestigungsschiene
Randfixierung mit Befestigungsschiene
Lineare mechanische Befestigung im
Bereich von An- und Abschl_ssen, sowie
von Durchdringungen zur Aufnahme
horizontal auftretender Kräfte durch
die ca. 5 cm hochgef_hrte erste
Abdichtungsbahn mit FLAGON Befestigungsschienen.
Empfohlene Anzahl von Schrauben pro m:
4-5 Stk. mindestens 3 Stk.
Menge: 291,000 m

**2.2.170 Oberlage SOPREMA Vapro carbon**
Oberlage SOPREMA Vapro carbon
Oberlage SOPREMA Vapro carbon
Variabel einsetzbare, wurzelfeste
Oberlagsbahn fü_r hoch beanspruchte
Abdichtungen, mit thermischen und
mechanischen Eigenschaften weit ü_ber
der Produktnorm, vollflächig im
Lagenversatz aufschweißen, Nähte und
Stöße dicht verschweiáen.
Oberflächenausstattung:
-Oberseite: Schiefer Carbon
-Unterseite: Kunststoff-Folie
-Trägereinlage:
Kombinationsträger-Polyester 330 g/m²
Kennzeichnung:
PYE-KTP 330 S5 DO/E1
nach Anwendungsnormen
DIN SPEC 20000-201 und BA PYE-KTP 330 S5
nach DIN SPEC 20000-202
gemäß Stoffnormen
DIN EN 13707 und DIN EN 13969.
Technische Kennwerte:
Geprü_fte Wasserdichtheit:
600 kPa _ber 24h.
Dicke: 5,2 mm
Kaltbiegeverhalten -40øC
Wärmestandfestigkeit 150øC
Maximale Zugkraft
1800 N/50 mm längs, 1450 N/50 mm quer
Dehnung 42% längs, 42% quer
Das Auswaschverhalten der Wurzelschutzadditive nach DIN CEN/TS 16637-2: E64d
beträgt <0,3 mg/m².
Der Grenzwert des DiBt von 47 mg/m²
wird um ein Vielfaches unterschritten.
gewähltes Fabrikat: SOPREMA Vapro carbon
Menge: 836,000 m2

**2.2.180 Bitumenkeil 25/25 mm**
Bitumenkeil 25/25 mm
Bitumenkeil 25/25 mm
Elastomerverg_tete, faserverst"rkte und
hitzeunempfindliche Bitumenkeile,
Abmessung 25/25 mm bei An- und
Abschlussausbildungen hohlraumfrei mit
offener Flamme verlegen.
Menge: 222,000 m

**2.2.190 Dachrandabschluss, Bitumenbahnen, gedämmt nicht brennbar**
Dachrandabschluss, gedämmt wie nachfolgend beschrieben
ausführen, einschließlich Lieferung aller
erforderlichen Materialien:

- Dämmplatte Solarrock als Zuschnitt auf die
horizontale Fläche im Abschlussbereich verlegen.
Plattendicke: ca. 60 mm
Plattenbreite: ca. 150 mm

- Mineralldämmplatte senkrecht an Fassadenplatte
vorstellen, Dicke 2 cm, Höhe 30 cm

- Holzzementbauplatte, nicht brennbar, ggf. mehrlagig,
mit zugelassenen Befestigungsmitteln windsogsicher nach
DIN EN 1991-1-4 durch die Dämmung in
Stahlbetondeckenplatte befestigen.
Breite: ca. 15 cm
Gesamthöhe: ca. 60 mm, 2 lagig
Dämmhöhe: ca. 340 mm

-- Holzzementbauplatte zur Anwendung im Außenbereich
nach DIN EN 13986, als Zuschnitt einseitig gefast, auf
der vorgenannten Unterkonstruktion mit Überstand nach
außen verlegen und windsogsicher nach DIN EN 1991-1-4
mechanisch befestigen.
Plattendicke: ca. 30 mm
Plattenbreite: ca. 300 mm

- Zuschnittstreifen aus dem Material der Dampfsperre
bis Oberkante Holzwerkstoffplatte führen und
vollflächig aufschweißen / aufkleben.

- Trennlage als Zuschnitt auf der Holzwerkstoffplatte
verlegen und befestigen.
Zuschnitt: 300 mm

- Dämmkeil,MW, nichtbrennbar im Eckbereich vor der
Aufkantung verlegen.

- Die erste Lage der Abdichtung der Vorposition als
Zuschnittstreifen, beginnend ca. 20 cm vor Vorderkante
Keil, bis Außenkante Holzwerkstoffplatte führen und
aufschweißen / aufkleben.

- Montage des Dachrandabschlussprofils (siehe
gesonderte Positionen).

- Abdichtungsbahnen der Vorpositionen als
Zuschnittstreifen im Lagenrückversatz mit jeweils 10 cm
Überdeckung fachgerecht verlegen. Die Zuschnitte
hochund weiter- auf das Dachrandabschlussprofil führen
und aufschweißen / aufkleben. Die erste Lage zwischen
den Lagen der Flächenabdichtung einbinden.

Hinweis:
Die Herstellervorgaben des Dachrandabschlussprofils
sind zu beachten.
Menge: 185,000 m
Zuordnung: 363

**2.2.200 Wandanschluss, gedämmt unter gedämmter Fassade**
Wandanschluss, gedämmt unter gedämmter Fassade
wie nachfolgend beschrieben ausführen, einschließlich
Lieferung aller erforderlichen Materialien:
- Bitumenvoranstrich im Detailbereich fachgerecht
aufbringen.
- Dampfsperre bis Oberkante Wärmedämmung hochführen und
vollflächig aufschweißen / aufkleben.
- Stützprofil, 2-fach gekantet an der Oberkante des
Abschlusses fachgerecht montieren.
Material: verz. Stahlblech/ Zinkblech
Materialdicke:
Zuschnitt: ca. 330 mm

- Oberhalb des Stützprofils eine Z-förmige
Feuchtigkeitssperre aus der Oberlage der Vorposition
fachgerecht an der Wand und nachfolgend mit der
Oberlage der Anschlussbahn verschweißen.

- Dämmplatte Mineralwolle, nicht brennbar als Zuschnitt
in das Stützprofil einführen und fachgerecht fixieren.
Plattendicke: ca. 140 mm

- Dämmkeil im Eckbereich vor der Aufkantung verlegen.
- Abdichtungsbahnen der Vorpositionen als Zuschnitt im
Lagenrückversatz mit jeweils 10 cm Überdeckung
fachgerecht verlegen. Die Zuschnitte bis Oberkante
Anschluss hochführen und aufschweißen / aufkleben.
Die erste Lage zwischen den Lagen der Flächenabdichtung
einbinden.

- Klemmprofil mit geeigneten Befestigungsmitteln
montieren und die obere Fuge mit dauerelastischem
Dichtstoff versiegeln.

Anschlusshöhe: mind. 15 cm ü. OK Belag
Menge: 52,000 m
Zuordnung: 363

**2.2.210 Brandwandanschluss**
Brandwandanschluss, wärmegedämmt,
h= ca. 60 cm
Oberfläche mit Kaltbitumenvoranstrich vorstreichen
Dampfsperre fachgerecht anschließen und an der
vorgestrichenen Wand bis OK Wärmedämmung hochführen.
U-Profil aus verz. Stahlblech, Zuschnitt: ca. 330 mm
Abkantungen: 2 Kantungen, d= 1,5 mm an der Wand
befestigen,
Wärmedämmung Mineralfaser - Dachdämmplatten nach DIN EN
13162, Brandverhalten nach DIN 13501: Klasse A
Wärmeleitfähigkeit 0,035 - 0,040 W/(m*K) als
Zuschnittplatte liefern, d= 100 mm, Zuschnitt: ...cm,
an der Attika im senkrechten Bereich und auf der
Attikakrone fixieren
MiWo Keil 10/10 cm im Eckbereich aufkleben.
1. Lage Anschlußbahn, wie Fläche, 15 cm vor dem Keil
aufbringen, an der Wand hochführen.
Oberlage wie Fläche 25 cm vor dem Keil aufschweißen und
hochführen.
Z-Feuchtigkeitssperre aus Oberlage der Fläche,
Zuschnitt: ... cm an der aufgehenden Wand vollflächig
aufschweißen und über das Blech führen.
Wandanschlussprofil inkl. Befestigungsmaterial und
dauerelastischer Versiegelung, liefern, fachgerecht
montieren

Brandwandhöhe: ca. 60 cm
Wandbreite: ca. 25 cm
Menge: 60,000 m
Zuordnung: 363

**2.2.220 Bewegungsfuge, Flachdach,**
Bewegungsfuge  in Flachdach, über
Gebäude-Bewegungsfuge, wie folgt:
-  Dampfsperre über Fuge führen
Abdichtungsstreifen beidseits der Gebäudefuge auf
Dampfsperre abkleben und über Fuge lose falten
unterbrechen
-  Wärmedämmung über Gebäude-Bewegungsfuge
unterbrechen
-  Streifen Wärmedämmung in Fuge einlegen
-  Runddichtschnur einlegen
-  Dachabdichtung in Schleife über Fuge führen
-  Abdichtungsstreifen beidseits der Gebäudefuge auf
Dachabdichtung abkleben und über Fuge lose falten
unterbrechen
Material Abdichtung  :  Bitumenbahnen der
vorhergehenden Abdichtungsbahnen
Fugenbreite  :  ca. 10- 20 mm
Breite Abdichtungsstreifen  :  ca. 400 mm
Angeb. Fabrikat  :  .....
Menge: 75,000 m
Zuordnung: 363

**2.2.230 Zulage Andichtung Dunstrohre**
Zulage zur Dachabdichtung für Eindichten der
Dunstrohre,
D = 100- 200 mm
Menge: 29,000 St

**2.2.240 Zulage Andichtung Geländerpfosten**
Zulage zur Dachabdichtung für Eindichten Traggestelle
Lüftungsrohre, Blitzschutzleiter, usw.
D = 50 mm
Menge: 85,000 St

**2.2.250 Zulage für Eindichten Sekuranten**
Zulage zur Dachabdichtung für Eindichten der
Sekuranten,
D = 50 mm
Menge: 56,000 St

**2.2.260 Abdichten der Türschwelle/Wandanschluss ALSAN 770 TX**
Tür/Wandanschluss ALSAN 770 TX
Wandanschluss ALSAN 770 TX
Wandanschluss mit ALSAN 770 TX und der
vollfl"chigen Einlage aus perforierten
ALSAN Spezialvlies mit einer Mindest_berlappung
von 5 cm zu ALSAN Abdichtungen und
mindestens 10 cm zu anderen
Abdichtungsuntergr_nden herstellen.
Mischungsverh"ltnis der zweikomponentigen,
schnellreagierenden, l"semittelfreien PMMA Abdichtung
mit dem Katalysatorpulver je nach Temperatur
Verarbeitung gem"á den aktuellen
SOPREMA Herstellerrichtlinien.
Eigenschaften:
Farbe nach Wahl des Auftraggebers:
RAL 7012/7016/7032/7035
Zweikomponentig auf Basis PMMA
Schichtst"rke mind. 2,1 mm
Verbrauch: ca. 2,5 kg/m²
æ = 5130
Vlieseinlage: 110g/m² perforiertes Vlies
Verarbeitungstemperatur: 0-35øC
L"semittelfrei,
UV-, hydrolyse- und alkalibest"ndig
DIN EN 13501-5, BROOF (t1)
entspricht DIN 4102-7/B2
Gepr_ft nach ETAG 005 -
bestanden in den h"chsten Klassen

Wandanschlussh"he: '

....................................................'
cm
Menge: 6,000 m

**2.2.270 Durchdringungsanschluss ALSAN 770 TX**
Durchdringungsanschluss ALSAN 770 TX
Durchdringungsanschluss ALSAN 770 TX
Abdichtung an Durchdringungen mit
ALSAN 770 TX und der vollflächigen
Einlage aus perforiertem ALSAN
Spezialvlies mit einer Mindest_ber-
lappung von 5 cm zu ALSAN Abdichtungen
und mindestens 10 cm zu anderen
Abdichtungsuntergrü_nden herstellen.
Mischungsverh"ltnis der zweikomponentigen, schnellreagierenden,
lösemittelfreien PMMA Abdichtung mit dem
Katalysatorpulver je nach Temperatur.
Verarbeitung gemäß den aktuellen
SOPREMA Herstellerrichtlinien.
Eigenschaften:
Farbe nach Wahl des Auftraggebers:
RAL 7012/7035/7016/7032
Zweikomponentig auf Basis PMMA
Schichtst"rke mind. 2,1 mm
Verbrauch: ca. 2,5 kg/m2
æ = 5130
Vlieseinlage: 110g/m² perforiertes Vlies
Verarbeitungstemperatur: 0-35øC
Lösemittelfrei,
UV-, hydrolyse- und alkalibest"ndig
DIN EN 13501-5, BROOF (t1)
entspricht DIN 4102-7/B2
Geprü_ft nach ETAG 005 -
bestanden in den höchsten Klassen

Durchmesser der Durchdringung: ca. 10 - 15 cm
Menge: 30,000 St

**2.2.280 Trenn- Schutzlage, Polyester und Polyvinylchlorid, 1100 g/m², lose**
Trenn- und Schutzlage aus Polyestervlies mit
einseitiger PVC-Weichbeschichtung, mit mind. 10 cm
Naht- und Stoßüberdeckung, lose auf Flachdach, inkl.
aller Zuschnitte und Eckausbildungen sowie Hochziehen
an den Rändern. Untergrund  :  Dachabdichtung
Material  :  Polyestervlies u.
Polyvinylchlorid-Beschichtung Flächengewicht  :  ca.
1100 g/m²
Angeb. Fabrikat  :  .....
Menge: 836,000 m2
Zuordnung: 363

**2.2.290 Rollkiesschüttung, 16/32 mm, Dicke > 50 mm**
Rollkiesschüttung als Oberflächenschutz auf
Flachdachflächen mit einer Mindestdicke von 50 mm
aufbringen und gleichmäßig verteilen. Material an
Dachrändern und Anschlüssen leicht anböschen. Unterlage
  :  Schutzlage Körnung  :  16/32 mm Schütthöhe  :
 > 50 mm
Menge: 820,000 m2
Zuordnung: 363

**2.2.300 Auswirkung der Wasserunterläufigkeit der**
Auswirkung der Wasserunterläufigkeit der
Dachabdichtung durch Abschottung des
Dämmstoffquerschnittes minimieren.
Hierzu einen Zuschnittsstreifen aus
einer Elastomerbitumen-
Kaltselbstklebebahn, liefern, ca. 15 cm
breit auf die Dampfsperre dicht
aufkleben bzw. aufschweißen, an der
senkrechten Kante der verlegten Wärmedämmung der Vorposition hochführen,
und ca. 15 cm breit auf die Oberfläche
der Flächendämmung dicht aufkleben bzw.
aufschweißen. Nahtüberdeckung der Zu-
schnittsstreifen min. 8 cm breit
herstellen und dicht
verkleben/verschweißen.
Leistung einschließlich eventueller Eckausbildungen.
Menge: 1,000 psch

**2.2.310 Tagwasser entfernen**
Tagwasser entfernen
Nach Arbeitsunterbrechungen Niederschlagswasser absaugen und Dachfläche
fü_r Weiterarbeit vorbereiten.
Auf Nachweis und nach vorheriger Abstimmung mit der Bauleitung.
Menge: 40,000 h

**2.2.320 Flachdachdämmung, Schaumglasplatte, CG 041, DAA-ds, 180 mm**
*** Bedarfsposition ohne GB
Wärmedämmung aus Schaumglasplatten unter
Flachdachabdichtung in Heißbitumen, vollflächig
verkleben. Dämmstoff  :  CG
Anwendungstyp  :  DAA-ds WLS  :  041 Brandverhalten
  :  A1 (DIN EN 13501-1)
Untergrund  :  .....
Dämmdicke gesamt  :  180 mm
Angeb. Fabrikat  :  .....
Menge: 820,000 m2
Zuordnung: 363

**2.2.330 Flachdachdämmung, Kehlleisten, Schaumglas CG 041, 10/10 cm**
*** Bedarfsposition ohne GB
Kehlleisten aus Schaumglas im Bereich der
Wandanschlüsse als Dreiecks-Kehlleisten in Heißbitumen
vollflächig verkleben. Unterlage  :  .....
Anwendungstyp  :  DAA-ds
Kaschierung  :  ohne
WLS  :  041
Brandverhalten  :  A1 (DIN EN 13501-1)
Schenkellänge  :  10/10 cm
Angeb. Fabrikat  :  .....
Menge: 222,000 m
Zuordnung: 363

**2.2.340 Flachdachdämmung, aufg. Baueitle, Schaumglas, 120 mm**
*** Bedarfsposition ohne GB
Wärmedämmung aus Schaumglasplatten an aufgehenden
Bauteilen, vollflächig geklebt.
Untergrund  :  .....
Bauteil  :  .....
Dämmstoff  :  CG, Schaumglas
Anwendungstyp  :  DAA-dx WLG  :  045 Brandverhalten
  :  A1 (DIN EN 13501-1) Dicke  :  120 mm
Anschlusshöhe  :  ..... Angeb. Fabrikat  :  .....
Menge: 36,000 m2
Zuordnung: 363

**2.2.350 Flachdachdämmung, Schaumglasplatte, CG 040, DAA-dx, 100 mm**
*** Bedarfsposition ohne GB
Wärmedämmung aus Schaumglasplatten unter
Flachdachabdichtung in Heißbitumen vollflächig
verkleben. Untergrund  :  Abdichtung
Anwendungstyp  :  DAA-dx
WLG  :  040
Brandverhalten  :  A1 (DIN EN 13501-1)
Bauteil  :  .....
Dämmdicke  :  100 mm Angeb. Fabrikat  :  .....
Menge: 222,000 m2
Zuordnung: 363

#### Hauptabschnitt 2.3 Klempnerarbeiten

**2.3.10 SOPREMA Dachablauf, senkr., 2-teilig**
SOPREMA Dachablauf, senkr., 2-teilig
SOPREMA Dachablauf, senk.
mit Aufstockelement und Kiesfang,
einbauen und in die Dampfsperrbahn,
bzw. Dachabdichtung einbinden, einschl.
Herunterraspeln der Wärmedämmung, um
einen vertieften Einbau zu ermöglichen.
Durchmesser: 100 mm
Manschette: Bitumen
Fabrikat: SOPREMA Dachablauf senkr.
Menge: 6,000 St

**2.3.20 SOPREMA Sanierungs-Dachablauf**
*** Bedarfsposition ohne GB
SOPREMA Sanierungs-Dachablauf
SOPREMA Sanierungs-Dachablauf
wärmegedämmt, mit Kiesfang,
einbauen und in die Dachabdichtung
einbinden, einschl. Herunterraspeln der
Wärmedämmung, um einen vertieften
Einbau zu ermöglichen.
Durchmesser: 100 mm
Manschette: Bitumen
Fabrikat: SOPREMA Sanierungs-Dachablauf
Menge: 8,000 St

**2.3.30 SOPREMA Power-Notablauf, abgew., 1-teilig**
SOPREMA Power-Notablauf, abgew., 1-teilig
SOPREMA Power-Notablauf, abgew. 1-teilig
mit Notentw"sserungseinheit und
Kiesfang, einbauen und in die Dachabdichtung einbinden, einschl. Herunterraspeln der Wärmedämmung, um einen
vertieften Einbau zu ermöglichen.
Das Anarbeiten der Wärmedämmung vom
Dachablauf zur Attika/Br_stung, die
Verlegung der Rohrleitung, sowie der
Anschluss an die Dampfsperre mit
SOPRAVAP 3/1 ist Bestandteil
der Leistung.
Die Mindestdämmstoffdicke muss 120 mm
betragen.
Durchmesser: 70 mm
Manschette: Bitumen

Abstand Gully zur Attika/Br_stung 1000 mm
Die Aussparung, bzw. Kernbohrung ist
vorhanden. Das Anarbeiten der Fassade
im Bereich der Rohrdurchf_hrung erfolgt
bauseits.
Fabrikat: SOPREMA Power-Dachablauf
Menge: 12,000 St

**2.3.40 Attikanablauf, DN 100, Stahl**
Attikaablauf, wärmegedämmt, mit Anschlussmanschette und
seitlichem horizontalem Abgang, einteilig, einschl.
Rundsieb für Fallrohranschluss, inkl. Aufsatz,
bestehend aus Stützring, Siebauflage und Endrost aus
Edelstahl. An Terrassenabdichtung anschließen.
Nennweite  :  DN 100
Material  :  Stahl, feuerverzinkt
Rostgröße  :  ca. 100/100 mm
Fabrikat: Loro-X o. glw.
Angeb. Fabrikat  :  .....
Menge: 4,000 St
Zuordnung: 353

**2.3.50 Mauerabdeckung Brandwand**
Mauerabdeckung als Blechabdeckung für Attika,
Brüstungen u.dgl., Befestigung mit Vorstoßblech,
beidseitig Ausbildung von Tropfkanten, inkl. Ausbildung
von Dehnungsstößen und erforderlichen Ecken.
Material Abdeckung : Titan-Zinkblech
Material Vorstoßblech : verzinktes Stahlblech
Blechdicke : 0,7 mm
Zuschnitt : ca. 800 mm
Einbauort: Attika, Mauerabdeckung
Menge: 45,000 m

**2.3.60 Flachdachentlüfter, Kunstststoff, gedämmt, DN 125**
Flachdachentlüfter für Fallleitungen, wärmegedämmt,
zweiteilig, mit Klebeflanschen und stufenförmigem
Rohrstutzen, einschl. schlagregensicherer Abdeckhaube
und der Anschlussarbeiten an Bestandsleitung,Abdichtung
und Dämmung. Nenndurchmesser  :  DN 125
Material  :  Kunststoff
Angeb. Fabrikat  :  .....
Menge: 29,000 St

**2.3.70 Titanzink in verschiedenen kleinen Zuschnitten**
Titanzink in verschiedenen kleinen Zuschnitten
aufmessen, werkstattmäßig zurichten und
auf der Baustelle
montieren.
Material: Titanzink 0,7mm.
Menge: 15,000 m2

**2.3.80 Dachrandabschlussprofil, Alu, 400 mm**
Dachrandabschluss mit Strangpressprofilen aus
Aluminium, Ausführung mit Blende, mehrteilig, geeignet
zum Einklemmen von Dichtungslagen mit Klemmdichtung,
inkl. der erforderlichen Befestigungen sowie der
Längsstoßverbindungen.
Material  :  AlMg1NQ
Blechdicke  :  ca. 2,0 mm
Oberfläche  :  eloxiert
Blendenhöhe  :  ca. 400 mm
Angeb. Fabrikat  :  .....
Menge: 170,000 m
Zuordnung: 363

**2.3.90 Profil, Dachrandabschluss, Alu, Endausbildung**
Dachrandabschluss-Endausbildungen aus Aluminiumprofil
an den beschriebenen Dachrandabschlüssen, im Bereich
der angrenzenden Bauteile.
Menge: 8,000 St
Zuordnung: 363

**2.3.100 Profil, Dachrandabschluss, Alu, Eckausbild**
Dachrandabschluss mit vorgefertigten Formstücken für
die Eckausbildung an den beschriebenen
Aluminiumprofilen.
Menge: 32,000 St
Zuordnung: 363

**2.3.110 Dachablauf, 2-teilig, horizontaler Abgang, nicht heizbar, DN 100**
*** Bedarfsposition ohne GB
Dachablauf, zweiteilig, wärmegedämmt, mit Kiesfang und
Anschlussmanschette, nicht heizbar, mit vertikalem
Abgang, in die bestehende Dachabdichtung mit Dämmung
einbauen. Material  :  Edelstahl Nennweite  :  DN
100 Flachdachart  :  ..... Lastklasse  :  H 1,5
Angeb. Fabrikat  :  .....
Menge: 8,000 St
Zuordnung: 395

**2.3.120 Attikadurchführung, Notüberlauf**
*** Bedarfsposition ohne GB
Attikadurchführung für Terrassengully, mit in Formblech
eingeschweißtem Stahlrohr und Einlaufgitter auf
Grundplatte, alle Teile korrosionsgeschützt.
Nenngröße Stahlrohr  :  DN 100
Länge Stahlrohr  :  ca. 200 mm
Angeb. Fabrikat  :  .....
Menge: 4,000 St
Zuordnung: 363

**2.3.130 Sicherheits-, Notüberlauf, Edelstahl, DN 100, horizontal**
*** Bedarfsposition ohne GB
Sicherheitsüberlauf aus Edelstahl, für Notentwässerung
mit Freispiegelströmung, einteilig, Klemmflansch für
horizontale Ableitung, einschl. Anschluss an
Dachabdichtung.
Nennweite  :  DN 50
Material  :  Edelstahl
Angeb. Fabrikat  :  .....
Menge: 8,000 St
Zuordnung: 363

**2.3.140 Blende/Stirnblech, Titan-Zinkblech, Zuschnitt 250 mm**
*** Bedarfsposition ohne GB
Blende bzw. Stirnblech zur Verkleidung von Rinne oder
Dachbegrenzung (Dachrand Traufe), 2-fach gekantet, mit
Tropfkante, inkl. vertikaler Befestigung durch
verzinktes Vorstoßblech oder Hafter.
Zuschnitt  :  250 mm
Blechdicke  :  0,7 mm
Material  :  Titan-Zinkblech
Menge: 222,000 m
Zuordnung: 363

**2.3.150 Traufblech, Titan-Zinkblech, Zuschnitt 333 mm, 3-fach gekantet**
*** Bedarfsposition ohne GB
Traufblech/ Stützblech mit Tropffalz, auf vorhandene
Holzunterkonstruktion. Material  :  Titan-Zinkblech
Nenngröße  :  Z 333
Kantung  :  zweifach
Menge: 1,000 m
Zuordnung: 363

**2.3.160 Trittschutzblech Titanzink**
*** Bedarfsposition ohne GB
Trittschutzblech Titanzink

Liefern und Montieren eines Trittschutzbleches
inklusive aller Befestigungsmaterialien, Ausbildung An-
und Abschlüsse etc. nach baulichen Begebenheiten.

I. Z. 300mm
Mehrfach gekantet
Menge: 1,000 m

**2.3.170 Abdeckung aus Zinkblech des Schornsteines**
*** Bedarfsposition ohne GB
Abdeckung aus Zinkblech des Schornsteines
nach den
baulichen Gegebenheiten mit Vorstoßblechen.

Anzahl Züge: 1 Stück

Abmessung: ca. 40x40 cm
Menge: 1,000 St

**2.3.180 Zuschnitt, Blech, 10 mm, Titan-Zinkblech, Mehrpreis**
*** Bedarfsposition ohne GB
Mehr-/Minderpreis für abweichende Blechzuschnitte nach
Erfordernis.
Material  :  Titan-Zinkblech
Mehrzuschnitt  :  10 mm
Blechdicke  :  0,7 mm
Menge: 1,000 m
Zuordnung: 399

**2.3.190 Entwässerungsrinne, höhenverstellbar, verzinkter Stahl, 150 mm, 75-110 mm**
*** Bedarfsposition ohne GB
Entwässerungsrinne mit einliegendem Rost im Bereich von
Türen und Fassade, stufenlos höhenverstellbar, mit
beidseitig integrierter Kiesleiste gegen stauende Nässe
und Dränschlitzen, geschlossenem Rinnenboden und
Rinnenverbindungssystem, begehbar und mit Rollstuhl
befahrbar.
Einbauort  :  .....
Material  :  verzinkter Stahl
Maschen Gitterrost  :  .....
Einlaufbreite  :  ca. 150 mm
Höhenverstellbereich  :  ca. 75 - 110 mm
Angeb. Fabrikat  :  .....
Menge: 1,000 m
Zuordnung: 363

#### Hauptabschnitt 2.4 Sonstiges

**2.4.10 Zulage Arbeiten im Bereich der Lüftungsleitungen**
Zulage Arbeiten im Bereich der Lüftungsleitungen

Zulage für die Ausführung unterhalb der
Lüftungsleitungen für alle beschriebenen Vorpositionen
des LV´s

Breite Lüftung: ca. 80 cm
Höhe über Dachhaut ca. 50cm
Menge: 68,000 m

**2.4.20 Zulage Arbeiten im Bereich des Dachantennenaufbaus**
Zulage Arbeiten im Bereich des Dachantennenaufbaus

Zulage für die Ausführung unterhalb des
Dachantennenaufbaus für alle beschriebenen
Vorpositionen des LV´s

Höhe über Dachhaut ca. 50cm
Menge: 13,000 m2

**2.4.30 Dichtigkeitsprobe, Flachdach, elektronisches Messverfahren**
Dichtigkeitsprobe der fertig verlegten, verschweißten
und nahtversiegelten Abdichtungsbahn mit Hilfe des
elektronischen Messverfahrens, einschl. aller
erforderlicher Hilfsmaterialien und
Installationsarbeiten.
Menge: 820,000 m2
Zuordnung: 369

**2.4.40 Kernbohrung, Stb, 150-200/250 mm**
*** Bedarfsposition ohne GB
Kernbohrung mit Diamantbohrgeräten in Stahlbetondecken
und -Wänden.
Bohrlochdurchmesser : 150-200 mm
Decken- bzw. Wanddicke : 25 cm
Menge: 1,000 St

**2.4.50 Kernbohrung f. Ablauf, DN 100, Stb, d=10cm**
Kernbohrung in Stahlbeton für Notüberlauf.
Durchmesser DN 100. Einschl. Aufnehmen und
Beseitigen des Bohrguts.
Alten Überlauf demontieren und entsorgen
Menge: 12,000 St.

**2.4.60 Stahlblechtür T30-1, 885/1800 mm, Eckzarge**
Außen-Feuerschutztür EI2 30-C5-Sa "Teckentrup 62"

EI230-C5-Sa Stahl-Feuerschutztür/klappe 1flg. als
Außentür
für den Einbau in Mauerwerk, Beton und Porenbeton CE
kennzeichnung nach 14351-1 (Außenanwendung)
in Verbindung mit EN 16034 Klassifizierung EI230-C5-Sa
Einflügeliges Türelement. Anschlagart DIN rechts.
Flächenbündiges Türblatt ohne Bandprägung verzinkt und
grundiert ähnlich RAL 9002 (Grauweiß),
62 mm dick, 3-seitig gefälzt.
Blechdicke1,0 mm, mit Bodendichtung absenkbar. Eckzarge
verzinkt und grundiert ähnlich RAL 9002 (Grauweiß), 1,5
mm dick, mit 3-seitiger Dichtung. Befestigung der Zarge
durch Sichtmauerwerksmontage.
Einsteckschloss mit Wechsel, PZ-vorgerichtet.
Kunststoff-Drückergarnitur schwarz, Drücker festdrehbar
gelagert mit Buntbart-Einsatz und 1 Bb-Schlüssel.
1 Sicherungszapfen. FE/KO-Bandgarnitur mit Kugellager.
1Bb-Schlüssel. 2 Konstruktionsbänder mit Kugellager.

Baurichtmaß (B x H mm):
900 mm Breite und
1800 mm Höhe
Liefern und nach Herstellervorschrift einbauen.
Größenbereich:
Bau-Richtmaße (Dünnfalz): Breite: 500 - 1.350 mm
 Höhe: 500 - 2.500 mm
Bau-Richtmaße (Dickfalz): Breite: 500 - 1.350 mm
 Höhe: 500 - 2.500 mm
mit Oberblende/Oberlicht: Dünnfalz bis 3.500 mm Höhe
 Dickfalz bis 3.500 mm Höhe
Türblatt:
Blechdicke 1,0 mm
Falzart:
Dickfalz
Bei Türen für Außenanwendung erforderlich:
Bodenabschluss:
mit Bodendichtung absenkbar
mit Schleifdichtung, Zarge mit Auflaufprofil
eingelassen, ohne Bodeneinstand mit Alu-Schwelle
aufgesetzt
 mit Anschlagschiene mit Dichtung, (nicht für Flucht-
und Rettungswege zugelassen)
Regenleiste oben, (notwendig wenn keine
Überdachung/Vordach vorhanden ist)
 Wetterschenkel unten (Empfehlung)
Profilzylinder (Empfehlung)
 Länge: 40,5 + 40,5 mm Dünnfalz
 Länge: 45,5 + 35,5 mm Dickfalz
Zarge Sonderausstattung:
Eck.- mit Gegenzarge
Umfassungszarge
Sonderausführung:
Rauchdicht nach DIN 18095 mit OTS für Massiv- und
Leichtbauständerwände
Herstellernachweis:
Teckentrup GmbH & Co. KG
Industriestr. 50
D-33415 Verl - Sürenheide
Tel.: +49 (0) 52 46/5 04-0
Fax: +49 (0) 52 46/5 04-230
URL: http://www.teckentrup.biz
Email: info@teckentrup.biz
Menge: 2,000 St
Zuordnung: 344

**2.4.70 Stahlblechtür T30-1, 760/1800 mm, Eckzarge**
Außen-Feuerschutztür EI2 30-C5-Sa "Teckentrup 62"

EI230-C5-Sa Stahl-Feuerschutztür/klappe 1flg. als
Außentür
für den Einbau in Mauerwerk, Beton und Porenbeton CE
kennzeichnung nach 14351-1 (Außenanwendung)
in Verbindung mit EN 16034 Klassifizierung EI230-C5-Sa
Einflügeliges Türelement. Anschlagart DIN rechts.
Flächenbündiges Türblatt ohne Bandprägung verzinkt und
grundiert ähnlich RAL 9002 (Grauweiß),
62 mm dick, 3-seitig gefälzt.
Blechdicke1,0 mm, mit Bodendichtung absenkbar. Eckzarge
verzinkt und grundiert ähnlich RAL 9002 (Grauweiß), 1,5
mm dick, mit 3-seitiger Dichtung. Befestigung der Zarge
durch Sichtmauerwerksmontage.
Einsteckschloss mit Wechsel, PZ-vorgerichtet.
Kunststoff-Drückergarnitur schwarz, Drücker festdrehbar
gelagert mit Buntbart-Einsatz und 1 Bb-Schlüssel.
1 Sicherungszapfen. FE/KO-Bandgarnitur mit Kugellager.
1Bb-Schlüssel. 2 Konstruktionsbänder mit Kugellager.

Baurichtmaß (B x H mm):
900 mm Breite und
1800 mm Höhe
Liefern und nach Herstellervorschrift einbauen.
Größenbereich:
Bau-Richtmaße (Dünnfalz): Breite: 500 - 1.350 mm
 Höhe: 500 - 2.500 mm
Bau-Richtmaße (Dickfalz): Breite: 500 - 1.350 mm
 Höhe: 500 - 2.500 mm
mit Oberblende/Oberlicht: Dünnfalz bis 3.500 mm Höhe
 Dickfalz bis 3.500 mm Höhe
Türblatt:
Blechdicke 1,0 mm
Falzart:
Dickfalz
Bei Türen für Außenanwendung erforderlich:
Bodenabschluss:
mit Bodendichtung absenkbar
mit Schleifdichtung, Zarge mit Auflaufprofil
eingelassen, ohne Bodeneinstand mit Alu-Schwelle
aufgesetzt
 mit Anschlagschiene mit Dichtung, (nicht für Flucht-
und Rettungswege zugelassen)
Regenleiste oben, (notwendig wenn keine
Überdachung/Vordach vorhanden ist)
 Wetterschenkel unten (Empfehlung)
Profilzylinder (Empfehlung)
 Länge: 40,5 + 40,5 mm Dünnfalz
 Länge: 45,5 + 35,5 mm Dickfalz
Zarge Sonderausstattung:
Eck.- mit Gegenzarge
Umfassungszarge
Sonderausführung:
Rauchdicht nach DIN 18095 mit OTS für Massiv- und
Leichtbauständerwände
Herstellernachweis:
Teckentrup GmbH & Co. KG
Industriestr. 50
D-33415 Verl - Sürenheide
Tel.: +49 (0) 52 46/5 04-0
Fax: +49 (0) 52 46/5 04-230
URL: http://www.teckentrup.biz
Email: info@teckentrup.biz
Menge: 4,000 St
Zuordnung: 344

**2.4.80 Stahlblechtür T90-1, 1000/1800 mm, Eckzarge**
*** Bedarfsposition ohne GB
Außen-Feuerschutztür EI2 90-C5-Sa "Teckentrup 62"

EI290-C5-Sa Stahl-Feuerschutztür/klappe 1flg. als
Außentür
für den Einbau in Mauerwerk, Beton und Porenbeton CE
kennzeichnung nach 14351-1 (Außenanwendung)
in Verbindung mit EN 16034 Klassifizierung EI290-C5-Sa
Einflügeliges Türelement. Anschlagart DIN rechts.
Flächenbündiges Türblatt ohne Bandprägung verzinkt und
grundiert ähnlich RAL 9002 (Grauweiß),
62 mm dick, 3-seitig gefälzt.
Blechdicke 1,0 mm, mit Bodendichtung absenkbar.
Eckzarge verzinkt und grundiert ähnlich RAL 9002
(Grauweiß), 1,5 mm dick, mit 3-seitiger Dichtung.
Befestigung der Zarge durch Sichtmauerwerksmontage.
Einsteckschloss mit Wechsel, PZ-vorgerichtet.
Kunststoff-Drückergarnitur schwarz, Drücker festdrehbar
gelagert mit Buntbart-Einsatz und 1 Bb-Schlüssel.
1 Sicherungszapfen. FE/KO-Bandgarnitur mit Kugellager.
1Bb-Schlüssel. 2 Konstruktionsbänder mit Kugellager.

Baurichtmaß (B x H mm):
900 mm Breite und
1800 mm Höhe
Liefern und nach Herstellervorschrift einbauen.
Größenbereich:
Bau-Richtmaße (Dünnfalz): Breite: 500 - 1.350 mm
 Höhe: 500 - 2.500 mm
Bau-Richtmaße (Dickfalz): Breite: 500 - 1.350 mm
 Höhe: 500 - 2.500 mm
mit Oberblende/Oberlicht: Dünnfalz bis 3.500 mm Höhe
 Dickfalz bis 3.500 mm Höhe
Türblatt:
Blechdicke 1,0 mm
Falzart:
Dickfalz
Bei Türen für Außenanwendung erforderlich:
Bodenabschluss:
mit Bodendichtung absenkbar
mit Schleifdichtung, Zarge mit Auflaufprofil
eingelassen, ohne Bodeneinstand mit Alu-Schwelle
aufgesetzt
 mit Anschlagschiene mit Dichtung, (nicht für Flucht-
und Rettungswege zugelassen)
Regenleiste oben, (notwendig wenn keine
Überdachung/Vordach vorhanden ist)
 Wetterschenkel unten (Empfehlung)
Profilzylinder (Empfehlung)
 Länge: 40,5 + 40,5 mm Dünnfalz
 Länge: 45,5 + 35,5 mm Dickfalz
Zarge Sonderausstattung:
Eck.- mit Gegenzarge
Umfassungszarge
Sonderausführung:
Rauchdicht nach DIN 18095 mit OTS für Massiv- und
Leichtbauständerwände
Herstellernachweis:
Teckentrup GmbH & Co. KG
Industriestr. 50
D-33415 Verl - Sürenheide
Tel.: +49 (0) 52 46/5 04-0
Fax: +49 (0) 52 46/5 04-230
URL: http://www.teckentrup.biz
Email: info@teckentrup.biz
Menge: 6,000 St
Zuordnung: 344

**2.4.90 Außentür inkl. Stock ausbauen, Kunststoff**
Außentür mit Türblatt und Türstock ausbauen; Bauschutt
entsorgen.
Material  :  Metall
Größe  :  1000/2000 mm
Menge: 6,000 St
Zuordnung: 394

**2.4.100 Aufmauern der Brandwand**
Brandwand aufmauern mit Mauerziegeln und MG II  Format
NF oder 2 DF, auf Ringanker.

Breite  : 25 cm
Höhe  : bis 40 cm
Laufende Meter  : 28 m
Menge: 28,000 m

**2.4.110 Stundensatz Helfer**
*** Bedarfsposition ohne GB
Lohnstunden für unvorhergesehene Arbeiten, die nur nach
Absprache gegen Nachweis zur Ausführung kommen: Helfer
Menge: 1,000 h

**2.4.120 Stundensatz Fachwerker**
*** Bedarfsposition ohne GB
Lohnstunden für unvorhergesehene Arbeiten, die nur nach
Absprache gegen Nachweis zur Ausführung kommen:
Fachwerker
Menge: 1,000 h

#### Hauptabschnitt 2.5 Absturzsicherung

**2.5.10 ABS-Lock SYS - Fassade / Wand**
Seilsicherungssystem ABS-Lock SYS II (IV)
Überfahrbares, permanentes Seilsicherungssystem
ABS-Lock SYS II (IV) oder gleichwertig  Geprüft nach
DIN EN 795:2012, Typ C und DIN CEN/TS 16415:2013, mit
allgemeiner bauaufsichtlicher Zulassung und Ü-Zeichen.
Zugelassen für bis zu 4 Personen gleichzeitig. Komplett
aus Edelstahl, inkl. Befestigungsmaterial. Die
Zwischenhalter und Kurvenelemente sind frei
überfahrbar. Das Kurvenelement kann bauseits flexibel
per Hand and die Gelegenheiten des Daches angepasst
werden, z.B. an Firste, Ecken, Pfeiler, Grate und
Kehlen. Einsetzbar in Bereichen der CRC III.
'

....................................................'
System inkl. Computersimulationsberechnung
5 Meter Edelstahlseil Ø 8  mm inkl. Systemschild
(Edelstahlseil optional auch in der Farbe Rot.) 1 Stück
Endhalter 2 Stück
Zwischenhalter 1 Stück
Kurvenelement 1 Stück
Verbindungslasche 1 Stück Seilgleiter
Die Dachkonstruktion zur Aufnahme der eingeleiteten
Kräfte ist bauseits zu prüfen.
Montage, inklusive Einweisung und Zertifizierung
Systemstützen
Montagedokumentation mit Lock Book Docu zur Übergabe an
den Gebäudebetreiber als Nachweis der korrekten Montage
und Sicherstellung der langfristigen Nutzbarkeit der
Anschlageinrichtung.

oder gleichwertig.
Angebotenes Produkt:............
Menge: 2,000 Stk

**2.5.20 ABS Überstieg**
Treppen-Überstieg zur sicheren Überquerung von
Hindernissen
ABS Treppenüberstieg aus Aluminium oder gleichwertig
Ausführung gemäß den Vorgaben der DIN EN ISO
14122-3:2016-10
- Beidseitiger Treppenaufstieg mit
Aluminium-Gitterroststufen und
Aluminium-Gitterrostpodest (Rutschhemmungsklasse R13)
- Geländer mit Fußleiste beidseitig am Podest
- Handlauf beidseitig an den Treppenaufstiegen
- Tritthöhe der Stufen 200mm
- Stufentiefe 225 mm
- Steigungswinkel der Aufstiege 45°
-Maximale Stufenbelastung 150 kg
- Zulässige Gesamtbelastung 300 kg
- Podestgröße, lichte Breite 600 mm
- Mit Standfüßen zur Befestigung
4 Stück Treppenüberstiege,
lichte Höhe 710 mm bis Unterkante
Plattform
1 Stück Aluminium Podest b x l 600 x 800  mm
2 Stück Aluminium Treppe mit vormontierten Stufen
2 Stück Aluminium Podest-Geländer
2 Stück Fußleisten
4 Stück Aluminium Handlauf
4Stück Betonschrauben zur Befestigung auf Betonplatten
Standfestigkeit erfolgt mit Gewichten (nicht im
Lieferumfang enthalten).
Liefern und fachgerecht gemäß ABS Montageanleitung
montieren.
Lieferant:
ABS Safety GmbH Gewerbering 3 D-47623 Kevelaer E-Mail:
info@absturzsicherung.de Tel.: 0 28 32 / 972 81 - 0
Fax: 0 28 32 / 972 81 - 29
oder gleichwertig.
Angebotenes Produkt:............
Menge: 4,000 Stk

**2.5.30 ABS-Lock SYS - überfahrbar**
Seilsicherungssystem ABS-Lock SYS II (IV)
Überfahrbares, permanentes Seilsicherungssystem
ABS-Lock SYS II (IV) oder gleichwertig  Geprüft nach
DIN EN 795:2012, Typ C und DIN CEN/TS 16415:2013, mit
allgemeiner bauaufsichtlicher Zulassung und Ü-Zeichen.
Zugelassen für bis zu 4 Personen gleichzeitig. Komplett
aus Edelstahl, inkl. Befestigungsmaterial. Die
Zwischenhalter und Kurvenelemente sind frei
überfahrbar. Das Kurvenelement kann bauseits flexibel
per Hand and die Gelegenheiten des Daches angepasst
werden, z.B. an Firste, Ecken, Pfeiler, Grate und
Kehlen. Einsetzbar in Bereichen der CRC III.
'

....................................................'
System inkl. Computersimulationsberechnung 30 Meter
Edelstahlseil Ø 8  mm inkl. optional auch in der Farbe
Rot.) 4 Stück
Endhalter 2 Stück
Zwischenhalter 4 Stück
Kurvenelement 4 Stück
Verbindungslasche 2 Stück
Seilgleiter (wahlweise kugelgelagert)
Die Dachkonstruktion zur Aufnahme der eingeleiteten
Kräfte ist bauseits zu prüfen.
Inklusive Montage, Einweisung und Zertifizierung
Systemstützen gem. gesonderter Position '

....................................................'.
Montagedokumentation mit Lock Book Docu zur Übergabe an
den Gebäudebetreiber als Nachweis der korrekten Montage
und Sicherstellung der langfristigen Nutzbarkeit der
Anschlageinrichtung.
Bezugsquelle:  ABS Safety GmbH Gewerbering 3 47623
Kevelaer Telefon +49 2832 97281-0 Telefax +49 2832
97281-281 E-Mail info@absturzsicherung.de
oder gleichwertig.
Angebotenes Produkt:............
Menge: 3,000 Stk

**2.5.40 ABS-Lock SYS - überfahrbar**
Seilsicherungssystem ABS-Lock SYS II (IV)
Überfahrbares, permanentes Seilsicherungssystem
ABS-Lock SYS II (IV) oder gleichwertig  Geprüft nach
DIN EN 795:2012, Typ C und DIN CEN/TS 16415:2013, mit
allgemeiner bauaufsichtlicher Zulassung und Ü-Zeichen.
Zugelassen für bis zu 4 Personen gleichzeitig. Komplett
aus Edelstahl, inkl. Befestigungsmaterial. Die
Zwischenhalter und Kurvenelemente sind frei
überfahrbar. Das Kurvenelement kann bauseits flexibel
per Hand and die Gelegenheiten des Daches angepasst
werden, z.B. an Firste, Ecken, Pfeiler, Grate und
Kehlen. Einsetzbar in Bereichen der CRC III.
'

....................................................'
System inkl. Computersimulationsberechnung
20 Meter Edelstahlseil Ø 8  mm inkl. Systemschild
(Edelstahlseil optional auch in der Farbe Rot.) 4 Stück

Endhalter 2 Stück
Zwischenhalter 4 Stück
Kurvenelement 4 Stück
Verbindungslasche 2 Stück
Seilgleiter (wahlweise kugelgelagert)
Die Dachkonstruktion zur Aufnahme der eingeleiteten
Kräfte ist bauseits zu prüfen.
Inklusive Montage, Einweisung und Zertifizierung
Systemstützen gem. gesonderter Position '

....................................................'.
Montagedokumentation mit Lock Book Docu zur Übergabe an
den Gebäudebetreiber als Nachweis der korrekten Montage
und Sicherstellung der langfristigen Nutzbarkeit der
Anschlageinrichtung.
Bezugsquelle:  ABS Safety GmbH Gewerbering 3 47623
Kevelaer Telefon +49 2832 97281-0 Telefax +49 2832
97281-281 E-Mail info@absturzsicherung.de
oder gleichwertig.
Angebotenes Produkt:............
Menge: 2,000 Stk

**2.5.50 ABS-Lock X-SR-B**
Anschlageinrichtung ABS-Lock X-SR-B
Anschlageinrichtung ABS-Lock X-SR-B oder gleichwertig
Geprüft nach DIN EN 795:2012, Typ A und DIN CEN/TS
16415:2017, mit allgemeiner bauaufsichtlicher Zulassung
und Ü-Zeichen.
Zugelassen für 3 Personen gleichzeitig. Komplett aus
Edelstahl, inkl. Befestigungsmaterial. Inkl.
permanenten DataMatrixCode zur (DMC) eindeutigen
Identifizierung des Produktes.  Befestigung mit vier
Einschlagdübeln in gerissenem und ungerissenem Beton,
min. C20/25. Mit definierter Sollknickstelle, ohne
zusätzliche thermische Einwirkung.
Inklusive Thermhülle.
Stützenhöhe 400mm (Dachaufbau angeben). Verstärkt als
End- und Kurvenhalter für Seilsicherungssysteme.
Halterabstand als Einzelanschlagpunkt bis max. 7,5 m.
Die Dachkonstruktion zur Aufnahme der eingeleiteten
Kräfte ist bauseits zu prüfen.
inklusive Montage
Montagedokumentation mit Lock Book Docu zur Übergabe an
den Gebäudebetreiber als Nachweis der korrekten Montage
und Sicherstellung der langfristigen Nutzbarkeit der
Anschlageinrichtung.
Bezugsquelle:  ABS Safety GmbH Gewerbering 3 47623
Kevelaer Telefon +49 2832 97281-0 Telefax +49 2832
97281-281 E-Mail info@absturzsicherung.de
oder gleichwertig.
Angebotenes Produkt:............
Menge: 56,000 Stk

**2.5.60 Seilsicherung, Thermomanschette Sekuranten**
Thermomanschette zur Reduzierung von Energieverlusten
und Vermeidung von Wärmebrücken. Manschette auf die
erforderliche Länge einkürzen und über die Sekuranten
des Seilsicherungssystems schieben, nicht eindichten.
Voraussichtliche Länge  :  400mm
Angeb. Fabrikat  :  .....
Menge: 56,000 St
Zuordnung: 369

**2.5.70 SOPRASAFE GUARDRAIL - ECO 90**
*** Bedarfsposition ohne GB
SOPRASAFE GUARDRAIL - ECO 90
SOPRASAFE GUARDRAIL - ECO 90
Selbsttragendes Sicherheitsgeländersystem ohne
Durchdringung der Dachhaut aus Aluminium als
kollektives Schutzsystem auf Flachdächern,
zertifiziert nach EN 13374 Klasse A,
Ausstattungsklasse 3 (BG-Bau, DGUV 201-056)
mit Geländerholm und Knielholm,
mit geraden Geländerpfosten (EN 13374: H=1.100 mm)
zwei 12,5 kg Gegengewichte pro Basiselement,
mit Edelstahl Bohrschrauben,
Aufstellwinkel: 90ø
Einbau der Betongewichte: hintereinander
Pfostenabstand: max. 2.500 mm
Durchmesser Geländerholm: 45 mm
Durchmesser Knieholm: 35 mm
Länge Ausleger: 1.320 mm
Geländerpfosten und Ausleger: 65 x 24 mm
einschl. Zubehör nach Verlegeplan:
Abschluss Set, Eck Set, Wandanschluss Set,
liefern und fachgerecht gemäß Herstellervorgaben und
Verlegeplan montieren.
Fabrikat: SOPRASAFE GUARDRAIL - ECO 90
Menge: 205,000 m

**2.5.80 SOPRASAFE GUARDRAIL - ECO 90 Fußleiste**
*** Bedarfsposition ohne GB
SOPRASAFE GUARDRAIL - ECO 90 Fußleiste
SOPRASAFE GUARDRAIL - ECO 90 Fußleiste
Zusätzliche Fußleiste bei Attikahöhen kleiner 15 cm
nach EN 13374 Klasse A,
einschl. Zubehör nach Verlegeplan:
Abschluss Set, Eck Set
liefern und fachgerecht gemäß Herstellervorgaben und
Verlegeplan montieren.
Fabrikat: SOPRASAFE GUARDRAIL - ECO 90 Fuáleiste
Menge: 205,000 m

**2.5.90 SOPRASAFE GUARDRAIL - ECO 90 Sicherheitstor Set**
*** Bedarfsposition ohne GB
SOPRASAFE GUARDRAIL - ECO 90 Sicherheitstor Set
SOPRASAFE GUARDRAIL - ECO 90 Sicherheitstor Set
Sicherheitstor Set, ergänzend zur Vorposition,
liefern und fachgerecht gemäß Herstellervorgaben und
Verlegeplan montieren.
Fabrikat:
SOPRASAFE GUARDRAIL - ECO 90 Sicherheitstor Set
Menge: 4,000 St

**2.5.100 Flachdach-Absturzsicherung, Seilsystem**
Flachdach-Absturzsicherung, als ständig nutzbarer
Anschlagpunkt der persönlichen Schutzausrüstung
gegen Absturz, geprüft nach DIN EN 795, CE 0299,
aus Edelstahl und mit einem Kopfteil aus
nichtrostendem Stahl, Werkstoff-Nr 1.4301 liefern und
kraftschlüssig nach
Herstellervorschrift befestigen und eindichten.
Die Sicherheitshalter werden mit
einer abschraubbarer Öse sowie einer gedämmten
Witterungsschutzhaube geliefert und in einem Abstand
untereinander von max. 7,50 m und einem
Mindestabstand zur Dachkante von 2,50 m befestigt.
Der Sicherheitshalter ist nach den aktuellen
Flachdachrichtlinien in den Dachaufbau einzubinden
und einzudichten.Die Zulassungen sind den AG zu
übergeben
Untergrund· Beton
Menge: 4,000 St
Zuordnung: 363

USt %: 19,00
